# Cànon d'abocament per lliurament de contenidor amb terres a gestor autoritzat

- Propietat de l'arxiu: CYPE INGENIEROS, S.A.
- Format: FIEBDC-3/2002
- Divisa: EUR
- Costos indirectes: 3.00 %
- IVA: 21.00 %

## G Gestió de residus

### GT Gestió de terres

#### GTB Lliurament de terres a gestor autoritzat

**GTB010** U Cànon d'abocament per lliurament de contenidor amb terres a gestor autoritzat.
Cànon d'abocament per lliurament de contenidor de 7 m³ amb terres procedents de l'excavació, en abocador específic, instal·lació de tractament de residus de construcció i demolició externa a l'obra o centre de valorització o eliminació de residus. Sense incloure servei d'entrega, lloguer, recollida en obra del contenidor i transport.
Criteri d'amidament de projecte: Nombre d'unitats previstes, segons documentació gràfica de Projecte.
Criteri de mesura d'obra: Es mesurarà el nombre d'unitats realment entregades segons especificacions de Projecte.

| Codi | Ut | Descripció | Rendiment | Preu | Import |
|---|---|---|---|---|---|
| mq04res030K | U | Cànon d'abocament per lliurament de contenidor de 7 m³ amb terres procedents de l'excavació, en abocador específic, instal·lació de tractament de residus de construcció i demolició externa a l'obra o centre de valorització o eliminació de residus. (maquinària) | 1.100 | 15.28 | 16.81 |
| % | % | Costos directes complementaris | 2 % | 16.81 | 0.34 |
|  |  | Costos directes |  |  | 17.15 |
