# Vàlvula de retenció

- Propietat de l'arxiu: CYPE INGENIEROS, S.A.
- Format: FIEBDC-3/2002
- Divisa: EUR
- Costos indirectes: 3.00 %
- IVA: 21.00 %

## I Instal·lacions

### IU Urbanes

#### IUA Xarxes d'aigua potable

**IUA103** U Vàlvula de retenció.
Vàlvula de retenció de doble clapeta, amb cos de ferro colat i clapeta, eix i ressort d'acer inoxidable, DN 150 mm, PN 16 atm. Inclús elements de muntatge i accessoris necessaris per al seu correcte funcionament.
Inclou: Replanteig. Col·locació. Connexionat i comprovació del seu correcte funcionament.
Criteri d'amidament de projecte: Nombre d'unitats previstes, segons documentació gràfica de Projecte.
Criteri de mesura d'obra: Es mesurarà el nombre d'unitats realment executades segons especificacions de Projecte.

| Codi | Ut | Descripció | Rendiment | Preu | Import |
|---|---|---|---|---|---|
| mt37svr020h | U | Vàlvula de retenció de doble clapeta, amb cos de ferro colat i clapeta, eix i ressort d'acer inoxidable, DN 150 mm, PN 16 atm. (material) | 1.000 | 152.48 | 152.48 |
| mt37www010 | U | Material auxiliar per a instal·lacions de lampisteria. (material) | 1.000 | 1.43 | 1.43 |
| mo008 | h | Oficial 1ª lampista. (mà d'obra) | 0.396 | 29.34 | 11.62 |
| mo107 | h | Ajudant lampista. (mà d'obra) | 0.396 | 25.25 | 10.00 |
| % | % | Costos directes complementaris | 2 % | 175.53 | 3.51 |
|  |  | Costos directes |  |  | 179.04 |
