# Tub de fosa dúctil

- Propietat de l'arxiu: CYPE INGENIEROS, S.A.
- Format: FIEBDC-3/2002
- Divisa: EUR
- Costos indirectes: 3.00 %
- IVA: 21.00 %

## I Instal·lacions

### IU Urbanes

#### IUA Xarxes d'aigua potable

**IUA010** m Tub de fosa dúctil.
Tub de foneria dúctil per a unió per endoll i canya, amb junt elastomèric estàndard, de 60 mm de diàmetre nominal. Inclús junts de goma i lubricant per a muntatge.
Criteri de valoració econòmica: El preu inclou els equips i la maquinària necessaris per al desplaçament i la disposició en obra dels elements.
Inclou: Replanteig del recorregut de la canonada. Descens i col·locació dels tubs en el fons de la rasa. Muntatge, connexionat i comprovació del seu correcte funcionament.
Criteri d'amidament de projecte: Longitud mesurada segons documentació gràfica de Projecte.
Criteri de mesura d'obra: Es mesurarà la longitud realment executada segons especificacions de Projecte.

| Codi | Ut | Descripció | Rendiment | Preu | Import |
|---|---|---|---|---|---|
| mt37tfd010aa | m | Tub de foneria dúctil per a unió per endoll i canya, amb junt elastomèric estàndard, de 60 mm de diàmetre nominal, segons UNE-EN 545. (material) | 1.000 | 19.82 | 19.82 |
| mt11ade100a | kg | Lubrificant per a unió mitjançant junt elàstica de tubs i accessoris. (material) | 0.001 | 21.59 | 0.02 |
| mq04cag010a | h | Camió amb grua de fins a 6 t. (maquinària) | 0.011 | 56.47 | 0.62 |
| mo008 | h | Oficial 1ª lampista. (mà d'obra) | 0.033 | 29.34 | 0.97 |
| mo107 | h | Ajudant lampista. (mà d'obra) | 0.033 | 25.25 | 0.83 |
| % | % | Costos directes complementaris | 2 % | 22.26 | 0.45 |
|  |  | Costos directes |  |  | 22.71 |
