# Línia subterrània de distribució de baixa tensió directament soterrada

- Propietat de l'arxiu: CYPE INGENIEROS, S.A.
- Format: FIEBDC-3/2002
- Divisa: EUR
- Costos indirectes: 3.00 %
- IVA: 21.00 %

## I Instal·lacions

### IU Urbanes

#### IUB Línies subterrànies de baixa tensió

**IUB020** m Línia subterrània de distribució de baixa tensió directament soterrada.
Línia subterrània de distribució de baixa tensió directament soterrada, formada per 4 cables unipolars RV reacció al foc classe Cca-s1b,d1,a1, amb conductor d'alumini, de 50 mm² de secció, sent la seva tensió assignada de 0,6/1 kV, col·locats sobre llit de sorra de 10 cm d'espessor, degudament compactada i anivellada mitjançant amb picó vibrant de guiat manual i posterior reblert amb la mateixa sorra fins a 10 cm per sobre de la generatriu superior dels cables. Inclús placa de protecció i cinta de senyalització.
Criteri de valoració econòmica: El preu no inclou l'excavació ni el reblert principal.
Inclou: Replantejament del recorregut de la línia. Abocat de la sorra en el fons de la rasa. Estesa de cables. Col·locació de la placa de protecció. Col·locació de la cinta de senyalització. Connexionat i comprovació del seu correcte funcionament. Execució del reblert envoltant.
Criteri d'amidament de projecte: Longitud mesurada segons documentació gràfica de Projecte.
Criteri de mesura d'obra: Es mesurarà la longitud realment executada segons especificacions de Projecte.

| Codi | Ut | Descripció | Rendiment | Preu | Import |
|---|---|---|---|---|---|
| mt01ara010a | m³ | Sorra amb granulometria de 0 a 5 mm de diàmetre, neta. (material) | 0.069 | 14.61 | 1.01 |
| mt35cun350a | m | Cable unipolar RV, sent la seva tensió assignada de 0,6/1 kV, reacció al foc classe Eca segons UNE-EN 50575, amb conductor d'alumini classe 2 de 50 mm² de secció, amb aïllament de polietilè reticulat (R) i coberta de PVC (V). Segons UNE 21123-4. (material) | 4.000 | 3.24 | 12.96 |
| mt35www040 | U | Placa de protecció de cables soterrats, de polietilè, de 250 mm d'amplada i 1 m de longitud, color groc, amb l'inscripció "ATENCIÓ! CABLES ELÈCTRICS" i triangle de risc elèctric. (material) | 1.000 | 3.02 | 3.02 |
| mt35www030 | m | Cinta de senyalització de polietilè, de 150 mm d'amplada, color groc, amb l'inscripció "ATENCIÓ! A SOTA HI HA CABLES ELÈCTRICS" i triangle de risc elèctric. (material) | 1.000 | 0.26 | 0.26 |
| mq04dua020b | h | Dúmper de descàrrega frontal de 2 t de càrrega útil. (maquinària) | 0.008 | 10.58 | 0.08 |
| mq02rop020 | h | Picó vibrant de guiat manual, de 80 kg, amb placa de 30x30 cm, tipus piconadora de granota. (maquinària) | 0.057 | 4.00 | 0.23 |
| mq02cia020j | h | Camió cisterna, de 8 m³ de capacitat. (maquinària) | 0.001 | 121.25 | 0.12 |
| mo020 | h | Oficial 1ª construcció. (mà d'obra) | 0.045 | 29.67 | 1.34 |
| mo113 | h | Peó ordinari construcció. (mà d'obra) | 0.045 | 24.86 | 1.12 |
| mo003 | h | Oficial 1ª electricista. (mà d'obra) | 0.086 | 30.63 | 2.63 |
| mo102 | h | Ajudant electricista. (mà d'obra) | 0.086 | 26.36 | 2.27 |
| % | % | Costos directes complementaris | 2 % | 25.04 | 0.50 |
|  |  | Costos directes |  |  | 25.54 |
