# Cel·la modular

- Propietat de l'arxiu: CYPE INGENIEROS, S.A.
- Format: FIEBDC-3/2002
- Divisa: EUR
- Costos indirectes: 3.00 %
- IVA: 21.00 %

## I Instal·lacions

### IU Urbanes

#### IUC Centres de transformació

**IUC020** U Cel·la modular.
Cel·la de línia, de 24 kV de tensió assignada, 400 A d'intensitat nominal, 365x735x1740 mm, amb aïllament integral de SF6, formada per cos metàl·lic, embarrat de coure i interruptor-seccionador tripolar rotatiu de 3 posicions connectat/seccionat/posat a terra. Inclús accessoris necessaris per la seva correcta instal·lació.
Inclou: Muntatge, connexionat i comprovació del seu correcte funcionament.
Criteri d'amidament de projecte: Nombre d'unitats previstes, segons documentació gràfica de Projecte.
Criteri de mesura d'obra: Es mesurarà el nombre d'unitats realment executades segons especificacions de Projecte.

| Codi | Ut | Descripció | Rendiment | Preu | Import |
|---|---|---|---|---|---|
| mt35amt010a | U | Cel·la de línia, de 24 kV de tensió assignada, 400 A d'intensitat nominal, 365x735x1740 mm, amb aïllament integral de SF6, formada per cos metàl·lic, embarrat de coure i interruptor-seccionador tripolar rotatiu de 3 posicions connectat/seccionat/posat a terra. (material) | 1.000 | 6845.10 | 6845.10 |
| mo003 | h | Oficial 1ª electricista. (mà d'obra) | 2.638 | 29.34 | 77.40 |
| mo102 | h | Ajudant electricista. (mà d'obra) | 2.638 | 25.25 | 66.61 |
| % | % | Costos directes complementaris | 2 % | 6989.11 | 139.78 |
|  |  | Costos directes |  |  | 7128.89 |
