# Recolzament de fusta

- Propietat de l'arxiu: CYPE INGENIEROS, S.A.
- Format: FIEBDC-3/2002
- Divisa: EUR
- Costos indirectes: 3.00 %
- IVA: 21.00 %

## I Instal·lacions

### IU Urbanes

#### IUL Línies aèries

**IUL010** U Recolzament de fusta.
Pal de fusta de pi de primera qualitat, de 8 m d'altura, 24 cm de diàmetre a la base i 11 cm de diàmetre en cabdell, acabat creosotat, encastat directament en terra cohesiu. Fins i tot excavació amb mitjans mecànics, ataconat amb pedra, reblert posterior amb terres de la pròpia excavació, transport i descàrrega. Totalment muntat.
Inclou: Replanteig. Transport i descàrrega. Excavació. Eliminació de les terres soltes del fons de l'excavació. Hissat del pal. Col·locació i aplomat. Ataconat amb pedra. Reblert amb terres de la pròpia excavació. Eliminació de restes, neteja final i retirada de runa. Càrrega d'enderrocs sobre camió o contenidor.
Criteri d'amidament de projecte: Nombre d'unitats previstes, segons documentació gràfica de Projecte.
Criteri de mesura d'obra: Es mesurarà el nombre d'unitats realment executades segons especificacions de Projecte.

| Codi | Ut | Descripció | Rendiment | Preu | Import |
|---|---|---|---|---|---|
| mt35pya010c | U | Pal de fusta de pi de primera qualitat, de 8 m d'altura, 24 cm de diàmetre a la base i 11 cm de diàmetre en cabdell, acabat creosotat, segons UNE-EN 14229. (material) | 1.000 | 121.05 | 121.05 |
| mq01exn010i | h | Miniretroexcavadora sobre pneumàtics, de 37,5 kW. (maquinària) | 0.385 | 52.19 | 20.09 |
| mq04cag010a | h | Camió amb grua de fins a 6 t. (maquinària) | 0.770 | 56.47 | 43.48 |
| mo020 | h | Oficial 1ª construcció. (mà d'obra) | 2.506 | 28.42 | 71.22 |
| mo077 | h | Ajudant construcció. (mà d'obra) | 2.506 | 25.28 | 63.35 |
| % | % | Costos directes complementaris | 2 % | 319.19 | 6.38 |
|  |  | Costos directes |  |  | 325.57 |
