# Recolzament de fusta

- Propietat de l'arxiu: CYPE INGENIEROS, S.A.
- Format: FIEBDC-3/2002
- Divisa: EUR
- Costos indirectes: 3.00 %
- IVA: 21.00 %

## I Instal·lacions

### IU Urbanes

#### IUL Línies aèries

**IUL010** U Recolzament de fusta.
Pal de fusta de pi de primera qualitat, de 11 m d'altura, 26 cm de diàmetre a la base i 14 cm de diàmetre en cabdell, acabat creosotat, encastat directament en terra cohesiu. Fins i tot excavació amb mitjans mecànics, ataconat amb pedra, reblert posterior amb terres de la pròpia excavació, transport i descàrrega. Totalment muntat.
Inclou: Replanteig. Transport i descàrrega. Excavació. Eliminació de les terres soltes del fons de l'excavació. Hissat del pal. Col·locació i aplomat. Ataconat amb pedra. Reblert amb terres de la pròpia excavació. Eliminació de restes, neteja final i retirada de runa. Càrrega d'enderrocs sobre camió o contenidor.
Criteri d'amidament de projecte: Nombre d'unitats previstes, segons documentació gràfica de Projecte.
Criteri de mesura d'obra: Es mesurarà el nombre d'unitats realment executades segons especificacions de Projecte.

| Codi | Ut | Descripció | Rendiment | Preu | Import |
|---|---|---|---|---|---|
| mt35pya010f | U | Pal de fusta de pi de primera qualitat, de 11 m d'altura, 26 cm de diàmetre a la base i 14 cm de diàmetre en cabdell, acabat creosotat, segons UNE-EN 14229. (material) | 1.000 | 226.65 | 226.65 |
| mq01exn010i | h | Miniretroexcavadora sobre pneumàtics, de 37,5 kW. (maquinària) | 0.429 | 52.19 | 22.39 |
| mq04cag010a | h | Camió amb grua de fins a 6 t. (maquinària) | 1.210 | 56.47 | 68.33 |
| mo020 | h | Oficial 1ª construcció. (mà d'obra) | 3.165 | 28.42 | 89.95 |
| mo077 | h | Ajudant construcció. (mà d'obra) | 3.165 | 25.28 | 80.01 |
| % | % | Costos directes complementaris | 2 % | 487.33 | 9.75 |
|  |  | Costos directes |  |  | 497.08 |
