# Cablejat per a xarxa subterrània d'enllumenat públic

- Propietat de l'arxiu: CYPE INGENIEROS, S.A.
- Format: FIEBDC-3/2002
- Divisa: EUR
- Costos indirectes: 3.00 %
- IVA: 21.00 %

## I Instal·lacions

### IU Urbanes

#### IUP Xarxes d'enllumenat públic

**IUP060** m Cablejat per a xarxa subterrània d'enllumenat públic.
Cablejat per a xarxa subterrània d'enllumenat públic, format per 4 cables unipolars RZ1-K (AS) reacció al foc classe Cca-s1b,d1,a1, amb conductors de coure de 25 mm² de secció, sent la seva tensió assignada de 0,6/1 kV. Totalment muntat, connexionat i provat.
Inclou: Replanteig. Estesa del cablejat. Connexionat de cables.
Criteri d'amidament de projecte: Longitud mesurada segons documentació gràfica de Projecte.
Criteri de mesura d'obra: Es mesurarà la longitud realment executada segons especificacions de Projecte.

| Codi | Ut | Descripció | Rendiment | Preu | Import |
|---|---|---|---|---|---|
| mt35cun010h1 | m | Cable unipolar RZ1-K (AS), sent la seva tensió assignada de 0,6/1 kV, reacció al foc classe Cca-s1b,d1,a1 segons UNE-EN 50575, amb conductor de coure classe 5 (-K) de 25 mm² de secció, amb aïllament de polietilè reticulat (R) i coberta de compost termoplàstic a força de poliolefina lliure de halògens amb baixa emissió de fums i gasos corrosius (Z1). Segons UNE 21123-4. (material) | 4.000 | 5.76 | 23.04 |
| mt35www010 | U | Material auxiliar per a instal·lacions elèctriques. (material) | 0.100 | 1.51 | 0.15 |
| mo003 | h | Oficial 1ª electricista. (mà d'obra) | 0.066 | 30.63 | 2.02 |
| mo102 | h | Ajudant electricista. (mà d'obra) | 0.066 | 26.36 | 1.74 |
| % | % | Costos directes complementaris | 2 % | 26.95 | 0.54 |
|  |  | Costos directes |  |  | 27.49 |
