# Canalització subterrània de protecció del cablejat d'enllumenat públic

- Propietat de l'arxiu: CYPE INGENIEROS, S.A.
- Format: FIEBDC-3/2002
- Divisa: EUR
- Costos indirectes: 3.00 %
- IVA: 21.00 %

## I Instal·lacions

### IU Urbanes

#### IUP Xarxes d'enllumenat públic

**IUP050** m Canalització subterrània de protecció del cablejat d'enllumenat públic.
Canalització subterrània de protecció del cablejat d'enllumenat públic, formada per tub protector de polietilè de doble paret, de 63 mm de diàmetre, resistència a compressió major de 250 N, subministrat en rotllo. Inclús fil guia. Totalment muntada, connexionada i provada.
Inclou: Replanteig. Col·locació del tub.
Criteri d'amidament de projecte: Longitud mesurada segons documentació gràfica de Projecte.
Criteri de mesura d'obra: Es mesurarà la longitud realment executada segons especificacions de Projecte.

| Codi | Ut | Descripció | Rendiment | Preu | Import |
|---|---|---|---|---|---|
| mt35aia080ac | m | Tub corbable, subministrat en rotllo, de polietilè de doble paret (interior llisa i exterior corrugada), de color taronja, de 63 mm de diàmetre nominal, per a canalització soterrada, resistència a la compressió 250 N, amb grau de protecció IP549 segons UNE 20324, amb fil guia incorporat. Segons UNE-EN 61386-1, UNE-EN 61386-22 i UNE-EN 50086-2-4. (material) | 1.000 | 2.83 | 2.83 |
| mt35www010 | U | Material auxiliar per a instal·lacions elèctriques. (material) | 0.100 | 1.51 | 0.15 |
| mo003 | h | Oficial 1ª electricista. (mà d'obra) | 0.033 | 29.34 | 0.97 |
| mo102 | h | Ajudant electricista. (mà d'obra) | 0.026 | 25.25 | 0.66 |
| % | % | Costos directes complementaris | 2 % | 4.61 | 0.09 |
|  |  | Costos directes |  |  | 4.70 |
