# Col·lector soterrat de polietilè

- Propietat de l'arxiu: CYPE INGENIEROS, S.A.
- Format: FIEBDC-3/2002
- Divisa: EUR
- Costos indirectes: 3.00 %
- IVA: 21.00 %

## I Instal·lacions

### IU Urbanes

#### IUS Xarxes de sanejament

**IUS016** m Col·lector soterrat de polietilè.
Col·lector soterrat en terreny no agressiu, format per tub de polietilè d'alta densitat (PEAD/HDPE) de doble paret, l'exterior corrugada color negre i la interior llisa color blanc, unió per copa amb junta elàstica de EPDM, rigidesa anular nominal 8 kN/m², diàmetre nominal 160 mm i secció circular, amb una pendent mínima del 0,50%, per a conducció de sanejament sense pressió, col·locat sobre llit de sorra de 10 cm d'espessor, degudament compactada i anivellada amb picó vibrant de guiat manual, reblert lateral compactant fins als ronyons i posterior reblert amb la mateixa sorra fins a 30 cm per sobre de la generatriu superior. Inclús, junts de goma, lubricant per a muntatge, accessoris i peces especials.
Criteri de valoració econòmica: El preu inclou els equips i la maquinària necessaris per al desplaçament i la disposició en obra dels elements, però no inclou l'excavació ni el reblert principal.
Inclou: Replanteig del recorregut del col·lector. Presentació en sec dels tubs. Abocat de la sorra en el fons de la rasa. Descens i col·locació dels tubs en el fons de la rasa. Muntatge, connexionat i comprovació del seu correcte funcionament. Execució del reblert envoltant. Realització de proves de servei.
Criteri d'amidament de projecte: Longitud mesurada en projecció horitzontal, entre cares interiors de pericons o altres elements d'unió, segons documentació gràfica de Projecte.
Criteri de mesura d'obra: Es mesurarà en projecció horitzontal, la longitud realment executada segons especificacions de Projecte, entre cares interiors de pericons o altres elements d'unió, incloent els trams ocupats per peces especials.

| Codi | Ut | Descripció | Rendiment | Preu | Import |
|---|---|---|---|---|---|
| mt11teg010a | m | Tub de polietilè d'alta densitat (PEAD/HDPE) de doble paret, l'exterior corrugada color negre i la interior llisa color blanc, unió per copa amb junta elàstica de EPDM, rigidesa anular nominal 8 kN/m², diàmetre nominal 160 mm, longitud nominal 6 m, segons UNE-EN 13476-1. (material) | 1.050 | 8.24 | 8.65 |
| mt11ade100a | kg | Lubrificant per a unió mitjançant junt elàstica de tubs i accessoris. (material) | 0.004 | 21.59 | 0.09 |
| mt01ara010a | m³ | Sorra amb granulometria de 0 a 5 mm de diàmetre, neta. (material) | 0.294 | 14.61 | 4.30 |
| mq04cag010b | h | Camió amb grua de fins a 10 t. (maquinària) | 0.044 | 63.96 | 2.81 |
| mq01ret020b | h | Retrocarregadora sobre pneumàtics, de 70 kW. (maquinària) | 0.034 | 41.71 | 1.42 |
| mq02rop020 | h | Picó vibrant de guiat manual, de 80 kg, amb placa de 30x30 cm, tipus piconadora de granota. (maquinària) | 0.242 | 4.00 | 0.97 |
| mo041 | h | Oficial 1ª construcció d'obra civil. (mà d'obra) | 0.203 | 28.42 | 5.77 |
| mo087 | h | Ajudant construcció d'obra civil. (mà d'obra) | 0.097 | 25.28 | 2.45 |
| % | % | Costos directes complementaris | 2 % | 26.46 | 0.53 |
|  |  | Costos directes |  |  | 26.99 |
