# Canalització subterrània de telecomunicacions, de tub rígid

- Propietat de l'arxiu: CYPE INGENIEROS, S.A.
- Format: FIEBDC-3/2002
- Divisa: EUR
- Costos indirectes: 3.00 %
- IVA: 21.00 %

## I Instal·lacions

### IU Urbanes

#### IUT Xarxes de telecomunicacions

**IUT030** m Canalització subterrània de telecomunicacions, de tub rígid.
Canalització subterrània de telecomunicacions formada per tub rígid de PVC-U, de 40 mm de diàmetre i 1,1 mm de gruix, executada en rasa, amb el tub embegut en un prisma de formigó en massa HM-20/B/20/X0 amb 6 cm de recobriment superior i inferior i 5,5 cm de recobriment lateral, sense incloure l'excavació ni el posterior reblert de la rasa. Inclús abocat i compactació del formigó per a la formació del prisma de formigó en massa i fil guia. Totalment muntada.
Inclou: Replanteig i traçat de la rasa. Refinat de fons i laterals a mà, amb extracció de les terres. Presentació en sec dels tubs. Col·locació del fil guia. Col·locació del tub. Abocat i compactació del formigó per formació del prisma.
Criteri d'amidament de projecte: Longitud mesurada en projecció horitzontal, segons documentació gràfica de Projecte.
Criteri de mesura d'obra: Es mesurarà en projecció horitzontal, la longitud realment executada segons especificacions de Projecte.

| Codi | Ut | Descripció | Rendiment | Preu | Import |
|---|---|---|---|---|---|
| mt35tpe010b | m | Tub rígid de PVC-U, de 40 mm de diàmetre i 1,1 mm de gruix, subministrat en barres de 6 m de longitud. (material) | 1.050 | 1.53 | 1.61 |
| mt40iva030 | m | Fil guia de polipropilè de 3 mm de diàmetre. (material) | 1.150 | 0.17 | 0.20 |
| mt10hmf010tLb | m³ | Formigó HM-20/B/20/X0, fabricat en central. (material) | 0.023 | 87.66 | 2.02 |
| au00auh040 |  | Vibrador de formigó, elèctric. | 1.000 | 0.00 | 0.00 |
| mo020 | h | Oficial 1ª construcció. (mà d'obra) | 0.198 | 28.42 | 5.63 |
| mo113 | h | Peó ordinari construcció. (mà d'obra) | 0.198 | 23.81 | 4.71 |
| % | % | Costos directes complementaris | 2 % | 14.17 | 0.28 |
|  |  | Costos directes |  |  | 14.45 |
