# Malla antiherbes orgànica

- Propietat de l'arxiu: CYPE INGENIEROS, S.A.
- Format: FIEBDC-3/2002
- Divisa: EUR
- Costos indirectes: 3.00 %
- IVA: 21.00 %

## J Jardineria

### JD Sistemes de drenatge, subjecció i protecció

#### JDM Malles antiherbes

**JDM010** m² Malla antiherbes orgànica.
Malla orgànica, biodegradable, elaborada amb fibres naturals de coco 100%, entrecosides amb malles i fil de polipropilè fotodegradable, 350 g/m² de massa superficial, per al control de l'erosió i funció antiherbes en la realització de plantacions, permeable a l'aigua, a l'aire i als nutrients, fixada al terreny amb pendent on es vagi a realitzar la plantació, a raó de 1 planta/m² amb ancoratges d'acer corrugat en forma de U, de 8 mm de diàmetre.
Criteri de valoració econòmica: El preu no inclou la vegetació.
Inclou: Preparació del terreny. Col·locació de la malla. Col·locació de les piquetes d'ancoratge. Realització de talls en la malla.
Criteri d'amidament de projecte: Superfície mesurada en projecció horitzontal, segons documentació gràfica de Projecte.
Criteri de mesura d'obra: Es mesurarà, en projecció horitzontal, la superfície realment executada segons especificacions de Projecte.

| Codi | Ut | Descripció | Rendiment | Preu | Import |
|---|---|---|---|---|---|
| mt48map010b | m² | Malla orgànica, biodegradable, elaborada amb fibres naturals de coco 100%, entrecosides amb malles i fil de polipropilè fotodegradable, 350 g/m² de massa superficial, per al control de l'erosió i funció antiherbes en la realització de plantacions, permeable a l'aigua, a l'aire i als nutrients. (material) | 1.100 | 1.84 | 2.02 |
| mt48mal025 | U | Ancoratge d'acer corrugat en forma de U, de 8 mm de diàmetre, per a subjecció de xarxes i malles al terreny. (material) | 2.000 | 0.34 | 0.68 |
| mo040 | h | Oficial 1ª jardiner. (mà d'obra) | 0.080 | 28.42 | 2.27 |
| mo086 | h | Ajudant jardiner. (mà d'obra) | 0.160 | 25.28 | 4.04 |
| % | % | Costos directes complementaris | 2 % | 9.01 | 0.18 |
|  |  | Costos directes |  |  | 9.19 |
