# Aspre d'estaca de fusta per a arbre

- Propietat de l'arxiu: CYPE INGENIEROS, S.A.
- Format: FIEBDC-3/2002
- Divisa: EUR
- Costos indirectes: 3.00 %
- IVA: 21.00 %

## J Jardineria

### JD Sistemes de drenatge, subjecció i protecció

#### JDT Tutors

**JDT010** U Aspre d'estaca de fusta per a arbre.
Asprat triple d'arbre, realitzat mitjançant tres estaques, clavades verticalment en el fons del clot de plantació, subjectant al tronc de l'arbre cadascuna d'elles mitjançant dos cinturons elàstics de goma, regulables, de 4 cm d'amplada, exercint la funció d'aspre per mantenir l'arbre dret durant el seu creixement.
Inclou: Replanteig i clavat de les estaques. Alineació i subjecció de l'arbre a cadascuna de les estaques mitjançant cinta elàstica.
Criteri d'amidament de projecte: Nombre d'unitats previstes, segons documentació gràfica de Projecte.
Criteri de mesura d'obra: Es mesurarà el nombre d'unitats realment executades segons especificacions de Projecte.

| Codi | Ut | Descripció | Rendiment | Preu | Import |
|---|---|---|---|---|---|
| mt48tut010l | U | Estaca tornejada de fusta de pi tractada en autoclau amb Tanalith E, de 12 cm de diàmetre i 300 cm de longitud, amb terminació en punta. (material) | 3.000 | 13.85 | 41.55 |
| mt48tut015 | U | Cinta elàstica de cautxú, de 4 cm d'amplada, regulable, sense passador, de 25 cm de longitud, per a la subjecció del tronc de l'arbre al tutor. (material) | 2.000 | 0.55 | 1.10 |
| mo040 | h | Oficial 1ª jardiner. (mà d'obra) | 0.633 | 28.42 | 17.99 |
| mo086 | h | Ajudant jardiner. (mà d'obra) | 0.633 | 25.28 | 16.00 |
| % | % | Costos directes complementaris | 2 % | 76.64 | 1.53 |
|  |  | Costos directes |  |  | 78.17 |
