# Aspre d'estaca de fusta per a arbre

- Propietat de l'arxiu: CYPE INGENIEROS, S.A.
- Format: FIEBDC-3/2002
- Divisa: EUR
- Costos indirectes: 3.00 %
- IVA: 21.00 %

## J Jardineria

### JD Sistemes de drenatge, subjecció i protecció

#### JDT Tutors

**JDT010** U Aspre d'estaca de fusta per a arbre.
Asprat simple d'arbre, realitzat mitjançant una estaca, clavada verticalment en el fons del clot de plantació, subjectant al tronc de l'arbre mitjançant dos cinturons elàstics de goma, regulables, de 4 cm d'amplada, exercint la funció d'aspre per mantenir l'arbre dret durant el seu creixement.
Inclou: Replanteig i clavat de l'estaca. Alineació i subjecció de l'arbre a l'estaca mitjançant cinta elàstica.
Criteri d'amidament de projecte: Nombre d'unitats previstes, segons documentació gràfica de Projecte.
Criteri de mesura d'obra: Es mesurarà el nombre d'unitats realment executades segons especificacions de Projecte.

| Codi | Ut | Descripció | Rendiment | Preu | Import |
|---|---|---|---|---|---|
| mt48tut010m | U | Estaca rústica de fusta de pi tractada en autoclau amb Tanalith E, de 6 cm de diàmetre i 200 cm de longitud, amb terminació en punta. (material) | 1.000 | 2.97 | 2.97 |
| mt48tut015 | U | Cinta elàstica de cautxú, de 4 cm d'amplada, regulable, sense passador, de 25 cm de longitud, per a la subjecció del tronc de l'arbre al tutor. (material) | 2.000 | 0.55 | 1.10 |
| mo040 | h | Oficial 1ª jardiner. (mà d'obra) | 0.140 | 28.42 | 3.98 |
| mo086 | h | Ajudant jardiner. (mà d'obra) | 0.140 | 25.28 | 3.54 |
| % | % | Costos directes complementaris | 2 % | 11.59 | 0.23 |
|  |  | Costos directes |  |  | 11.82 |
