# Rocall

- Propietat de l'arxiu: CYPE INGENIEROS, S.A.
- Format: FIEBDC-3/2002
- Divisa: EUR
- Costos indirectes: 3.00 %
- IVA: 21.00 %

## J Jardineria

### JM Massissos i rocalls

#### JMR Rocalls

**JMR010** m² Rocall.
Rocall mixt de pedres calcàries de barraca sense treballar (50 kg/m²), amb arbustos d'Abèlia (Abelia x grandiflora) de 0,17-0,18 m d'altura (1 u/m²), conífera nan de 0,3-0,4 m d'altura (0,5 u/m²) i arbust cobresòls de 0,2-0,4 m d'altura (1 u/m²).
Inclou: Neteja i preparació del terreny. Remodelatge, cava i abonat del terreny. Col·locació de pedres. Distribució i plantació dels arbusts. Cobriment amb humus. Primer reg.
Criteri d'amidament de projecte: Superfície mesurada en projecció horitzontal, segons documentació gràfica de Projecte.
Criteri de mesura d'obra: Es mesurarà, en projecció horitzontal, la superfície realment executada segons especificacions de Projecte.

| Codi | Ut | Descripció | Rendiment | Preu | Import |
|---|---|---|---|---|---|
| mt48ebp010a | U | Abèlia (Abelia x grandiflora) de 0,17-0,18 m d'altura; subministrament en contenidor de 1,3 litres, D=14 cm. (material) | 1.000 | 6.54 | 6.54 |
| mt48adc060a | t | Pedres calcàries de barraca sense treballar, per a ús decoratiu. (material) | 0.050 | 109.53 | 5.48 |
| mt48ecr020a | U | Conífera nan de 0,3-0,4 m d'altura, per rocall. (material) | 0.500 | 4.89 | 2.45 |
| mt48ecr020b | U | Arbust cobresòls de 0,2-0,4 m d'altura, per rocall. (material) | 1.000 | 4.31 | 4.31 |
| mt48tie040 | kg | Humus net garbellat. (material) | 4.000 | 0.03 | 0.12 |
| mt48tie020 | kg | Adob mineral complex NPK 15-15-15. (material) | 4.000 | 0.85 | 3.40 |
| mt08aaa010a | m³ | Aigua. (material) | 0.050 | 1.53 | 0.08 |
| mo040 | h | Oficial 1ª jardiner. (mà d'obra) | 0.330 | 28.42 | 9.38 |
| mo115 | h | Peó jardiner. (mà d'obra) | 0.528 | 23.81 | 12.57 |
| % | % | Costos directes complementaris | 2 % | 44.33 | 0.89 |
|  |  | Costos directes |  |  | 45.22 |
