# Cobriment decoratiu amb escorça de pi

- Propietat de l'arxiu: CYPE INGENIEROS, S.A.
- Format: FIEBDC-3/2002
- Divisa: EUR
- Costos indirectes: 3.00 %
- IVA: 21.00 %

## J Jardineria

### JT Decoració i tractament de superfícies

#### JTO Superfícies de materials orgànics

**JTO020** m² Cobriment decoratiu amb escorça de pi.
Cobriment decoratiu, realitzada mitjançant: malla de polipropilè no teixit, de 150 mm/s de permeabilitat a l'aigua, expresada com a índex de velocitat i 90 g/m² de massa superficial, amb funció antiherbes, fixada sobre el terreny amb ancoratges d'acer corrugat en forma d'U, de 8 mm de diàmetre; i estesa d'escorça de pi, qualitat extra, de 8/15 mm, amb mitjans manuals, fins a formar una capa uniforme de 10 cm de gruix mínim.
Inclou: Col·locació de la malla antiherbes. Estesa de la capa de protecció. Reg.
Criteri d'amidament de projecte: Superfície mesurada en projecció horitzontal, segons documentació gràfica de Projecte.
Criteri de mesura d'obra: Es mesurarà, en projecció horitzontal, la superfície realment executada segons especificacions de Projecte.

| Codi | Ut | Descripció | Rendiment | Preu | Import |
|---|---|---|---|---|---|
| mt48mal010c | m² | Malla de polipropilè no teixit, de 150 mm/s de permeabilitat a l'aigua, expresada com a índex de velocitat, segons ISO 11058, i 90 g/m² de massa superficial, amb funció antiherbes, permeable a l'aire i als nutrients, químicament inert i estable tant a sòls àcids com a alcalins i amb resistència als raigs UV. (material) | 1.100 | 0.63 | 0.69 |
| mt48mal025 | U | Ancoratge d'acer corrugat en forma de U, de 8 mm de diàmetre, per a subjecció de xarxes i malles al terreny. (material) | 5.000 | 0.34 | 1.70 |
| mt48mod030a | m³ | Escorça de pi, qualitat extra, de 8/15 mm, per a ús decoratiu. (material) | 0.100 | 56.70 | 5.67 |
| mt08aaa010a | m³ | Aigua. (material) | 0.006 | 1.53 | 0.01 |
| mo040 | h | Oficial 1ª jardiner. (mà d'obra) | 0.124 | 29.67 | 3.68 |
| mo086 | h | Ajudant jardiner. (mà d'obra) | 0.389 | 26.39 | 10.27 |
| % | % | Costos directes complementaris | 2 % | 22.02 | 0.44 |
|  |  | Costos directes |  |  | 22.46 |
