# Tancament natural

- Propietat de l'arxiu: CYPE INGENIEROS, S.A.
- Format: FIEBDC-3/2002
- Divisa: EUR
- Costos indirectes: 3.00 %
- IVA: 21.00 %

## J Jardineria

### JV Tancat i ocultació

#### JVC Tancaments naturals

**JVC010** m² Tancament natural.
Tancament de bruc natural, gramatge gruixut, 8 kg/m², teixit cada 10 cm amb filferro galvanitzat de 1 mm de diàmetre, ocultació del 100%, subjecte amb filferro galvanitzat sobre un suport existent.
Inclou: Col·locació del tancament natural i subjecció amb filferro galvanitzat.
Criteri d'amidament de projecte: Superfície mesurada segons documentació gràfica de Projecte.
Criteri de mesura d'obra: Es mesurarà la superfície realment executada segons especificacions de Projecte.

| Codi | Ut | Descripció | Rendiment | Preu | Import |
|---|---|---|---|---|---|
| mt48cnj010n | m² | Bruc natural, gramatge gruixut, 8 kg/m², teixit cada 10 cm amb filferro galvanitzat de 1 mm de diàmetre, ocultació del 100%, subministrat en rotllos de 200 cm d'altura i 300 cm de longitud. (material) | 1.000 | 23.70 | 23.70 |
| mt08var050 | kg | Filferro galvanitzat per a lligar, de 1,30 mm de diàmetre. (material) | 0.100 | 1.53 | 0.15 |
| mo040 | h | Oficial 1ª jardiner. (mà d'obra) | 0.132 | 29.67 | 3.92 |
| mo115 | h | Peó jardiner. (mà d'obra) | 0.132 | 24.86 | 3.28 |
| % | % | Costos directes complementaris | 2 % | 31.05 | 0.62 |
|  |  | Costos directes |  |  | 31.67 |
