# Subbase granular

- Propietat de l'arxiu: CYPE INGENIEROS, S.A.
- Format: FIEBDC-3/2002
- Divisa: EUR
- Costos indirectes: 3.00 %
- IVA: 21.00 %

## M Ferms i paviments urbans

### MB Bases i subbases

#### MBG Granulars

**MBG020** m³ Subbase granular.
Subbase granular amb tot-u natural calcari, i compactació al 100% del Proctor Modificat amb mitjans mecànics, en tongades de 30 cm de gruix, fins a aconseguir una densitat seca no inferior al al 100% del Proctor Modificat de la màxima obtinguda en l'assaig Proctor Modificat, realitzat segons UNE 103501, per a millora de les propietats resistents del terreny.
Criteri de valoració econòmica: El preu no inclou la realització de l'assaig Proctor Modificat.
Inclou: Transport i descàrrega del material a peu de tall. Estès del material en tongadas d'espessor uniforme. Humectació o dessecació de cada tongada. Compactació.
Criteri d'amidament de projecte: Volum mesurat sobre els plànols de perfils transversals del Projecte, que defineixen el moviment de terres a realitzar en obra.
Criteri de mesura d'obra: Es mesurarà, en perfil compactat, el volum realment executat segons especificacions de Projecte, sense incloure els increments per excessos d'excavació no autoritzats.

| Codi | Ut | Descripció | Rendiment | Preu | Import |
|---|---|---|---|---|---|
| mt01zah010a | t | Tot-u natural calcari. (material) | 2.200 | 10.22 | 22.48 |
| mq02rot030b | h | Compactadora tàndem autopropulsat, de 63 kW, de 9,65 t, amplada de treball 168 cm. (maquinària) | 0.110 | 46.83 | 5.15 |
| mq04dua020b | h | Dúmper de descàrrega frontal de 2 t de càrrega útil. (maquinària) | 0.110 | 10.58 | 1.16 |
| mq02cia020j | h | Camió cisterna, de 8 m³ de capacitat. (maquinària) | 0.011 | 121.25 | 1.33 |
| mo113 | h | Peó ordinari construcció. (mà d'obra) | 0.287 | 24.86 | 7.13 |
| % | % | Costos directes complementaris | 2 % | 37.25 | 0.75 |
|  |  | Costos directes |  |  | 38.00 |
