# Rigola de pedra natural

- Propietat de l'arxiu: CYPE INGENIEROS, S.A.
- Format: FIEBDC-3/2002
- Divisa: EUR
- Costos indirectes: 3.00 %
- IVA: 21.00 %

## M Ferms i paviments urbans

### ML Vores i límits de paviments

#### MLR Rigoles

**MLR020** m Rigola de pedra natural.
Rigola de granit Blanc Berrocal, formada per peces de 20x6 cm de secció, longitud lliure entre 50 i 100 cm, superfície amb una caiguda, acabat serrat, per a col·locació en vials, rebudes amb morter de ciment, industrial, M-5 de consistència seca i posterior ajuntant d'amplada màxima 1 cm amb morter de ciment, industrial, M-5, sobre base de formigó en massa HM-20/P/20/X0 de 20 cm d'espessor i ample de 10 cm a cada costat de la rigola, abocament des de camió, estès i vibrat, amb acabat reglejat, segons pendents del projecte i col·locat sobre explanada amb índex CBR > 5 (California Bearing Ratio), no inclosa en aquest preu. Inclús neteja.
Inclou: Abocat i estesa del formigó. Col·locació de les peces. Reblert de juntes amb morter. Assentat i anivellació.
Criteri d'amidament de projecte: Longitud mesurada segons documentació gràfica de Projecte.
Criteri de mesura d'obra: Es mesurarà la longitud realment executada segons especificacions de Projecte.

| Codi | Ut | Descripció | Rendiment | Preu | Import |
|---|---|---|---|---|---|
| mt10hmf011Bc | m³ | Formigó en massa HM-20/P/20/X0, fabricat en central. (material) | 0.096 | 79.08 | 7.59 |
| mt08aaa010a | m³ | Aigua. (material) | 0.006 | 1.53 | 0.01 |
| mt09mif010ca | t | Morter industrial per a obra de paleta, de ciment, color gris, categoria M-5 (resistència a compressió 5 N/mm²), subministrat en sacs, segons UNE-EN 998-2. (material) | 0.009 | 54.64 | 0.49 |
| mt11rig010aaa | m | Rigola de granit Blanc Berrocal, formada per peces de 20x6 cm de secció, longitud lliure entre 50 i 100 cm, superfície amb una caiguda, acabat serrat. (material) | 1.000 | 21.52 | 21.52 |
| op00amo010 |  | Mola o radial. | 1.000 | 0.00 | 0.00 |
| mo041 | h | Oficial 1ª construcció d'obra civil. (mà d'obra) | 0.396 | 28.42 | 11.25 |
| mo087 | h | Ajudant construcció d'obra civil. (mà d'obra) | 0.429 | 25.28 | 10.85 |
| % | % | Costos directes complementaris | 2 % | 51.71 | 1.03 |
|  |  | Costos directes |  |  | 52.74 |
