# Reg d'emprimació

- Propietat de l'arxiu: CYPE INGENIEROS, S.A.
- Format: FIEBDC-3/2002
- Divisa: EUR
- Costos indirectes: 3.00 %
- IVA: 21.00 %

## M Ferms i paviments urbans

### MP Paviments urbans

#### MPB Mescles i regs bituminosos

**MPB100** m² Reg d'emprimació.
Reg d'emprimació amb 1,0 kg/m² d'emulsió bituminosa catiònica C50BF4 IMP, amb un 50% de betum asfàltic com a lligant i additiu fluïdificant.
Inclou: Escombratge i preparació de la superfície de suport. Aplicació de l'emulsió bituminosa.
Criteri d'amidament de projecte: Superfície mesurada en projecció horitzontal, segons documentació gràfica de Projecte.
Criteri de mesura d'obra: Es mesurarà, en projecció horitzontal, la superfície realment executada segons especificacions de Projecte.

| Codi | Ut | Descripció | Rendiment | Preu | Import |
|---|---|---|---|---|---|
| mt47aag050fa | kg | Emulsió bituminosa catiònica C50BF4 IMP, amb un 50% de betum asfàltic com a lligant i additiu fluïdificant, per utilitzar com a reg d'emprimació en paviments bituminosos, segons UNE-EN 13808. (material) | 1.000 | 0.55 | 0.55 |
| mq11bar010 | h | Escombradora remolcada amb motor auxiliar. (maquinària) | 0.001 | 67.98 | 0.07 |
| mq02cia020f | h | Camió cisterna equipat per a reg, de 8 m³ de capacitat. (maquinària) | 0.003 | 125.43 | 0.38 |
| mo041 | h | Oficial 1ª construcció d'obra civil. (mà d'obra) | 0.004 | 28.42 | 0.11 |
| mo087 | h | Ajudant construcció d'obra civil. (mà d'obra) | 0.004 | 25.28 | 0.10 |
| % | % | Costos directes complementaris | 2 % | 1.21 | 0.02 |
|  |  | Costos directes |  |  | 1.23 |
