# Escocell d'infiltració

- Propietat de l'arxiu: CYPE INGENIEROS, S.A.
- Format: FIEBDC-3/2002
- Divisa: EUR
- Costos indirectes: 3.00 %
- IVA: 21.00 %

## M Ferms i paviments urbans

### MP Paviments urbans

#### MPD Drenants

**MPD021** m² Escocell d'infiltració.
Escocell d'infiltració format per geotèxtil de polipropilè, (150 g/m²), reixeta alveolar de polietilè d'alta densitat estable als raigs UV, de 73x73x7 cm, color verd i reblert de les cel·les amb grava filtrant sense classificar.
Criteri de valoració econòmica: El preu no inclou la base suport ni el paviment drenant.
Inclou: Replanteig. Col·locació del geotèxtil. Disposició de les reixetes alveolars. Estès del material de drenatge en una capa de grossor uniforme.
Criteri d'amidament de projecte: Superfície mesurada segons documentació gràfica de Projecte.
Criteri de mesura d'obra: Es mesurarà la superfície realment executada segons especificacions de Projecte.

| Codi | Ut | Descripció | Rendiment | Preu | Import |
|---|---|---|---|---|---|
| mt01ard030b | t | Grava filtrant sense classificar. (material) | 0.147 | 19.35 | 2.84 |
| mt18rad020a | m² | Reixeta alveolar de polietilè d'alta densitat estable als raigs UV, de 73x73x7 cm, color verd, per a execució de superfícies transitables amb gespa o àrid. (material) | 1.000 | 8.17 | 8.17 |
| mt14gso030bche | m² | Geotèxtil no teixit sintètic, termosoldat, de polipropilè, amb una resistència a la tracció longitudinal de 11,9 kN/m, una resistència a la tracció transversal de 12,1 kN/m, una obertura de con a l'assaig de perforació dinàmica segons UNE-EN ISO 13433 inferior a 35 mm, resistència CBR a punxonament 0,4 kN i una massa superficial de 150 g/m², segons UNE-EN 13252. (material) | 1.000 | 1.42 | 1.42 |
| mo087 | h | Ajudant construcció d'obra civil. (mà d'obra) | 0.330 | 25.28 | 8.34 |
| % | % | Costos directes complementaris | 2 % | 20.77 | 0.42 |
|  |  | Costos directes |  |  | 21.19 |
