# Paviment drenant, amb reixeta alveolar i gespa

- Propietat de l'arxiu: CYPE INGENIEROS, S.A.
- Format: FIEBDC-3/2002
- Divisa: EUR
- Costos indirectes: 3.00 %
- IVA: 21.00 %

## M Ferms i paviments urbans

### MP Paviments urbans

#### MPD Drenants

**MPD210** m² Paviment drenant, amb reixeta alveolar i gespa.
Paviment drenant, per a trànsit de vianants, format per capa de drenatge compactada de grava filtrant sense classificar, de 10 cm d'espessor, capa d'anivellament compactada de sorra amb granulometria de 0 a 5 mm de diàmetre, neta, de 5 cm d'espessor, reixeta alveolar de polietilè d'alta densitat (HDPE) estable als raigs UV, resistència a compressió 200 t/m², de 50x50x4 cm, color verd, amb un percentatge de buits del 95% i capa de reomplert de terra vegetal garbellada i mescla de llavor per a gespa cobrint la reixeta alveolar.
Inclou: Transport i descàrrega del material a peu de tall. Estesa i compactació de la capa de drenatge. Estesa i compactació de la capa d'anivellament. Disposició de les reixetes alveolars. Abonat de fons i estesa de la capa de reomplert. Distribució de llavors. Tapat amb humus. Primer reg.
Criteri d'amidament de projecte: Superfície mesurada segons documentació gràfica de Projecte.
Criteri de mesura d'obra: Es mesurarà la superfície realment executada segons especificacions de Projecte.

| Codi | Ut | Descripció | Rendiment | Preu | Import |
|---|---|---|---|---|---|
| mt01ard030b | t | Grava filtrant sense classificar. (material) | 0.150 | 19.35 | 2.90 |
| mt01ara010a | m³ | Sorra amb granulometria de 0 a 5 mm de diàmetre, neta. (material) | 0.050 | 14.61 | 0.73 |
| mt18rad010a | m² | Reixeta alveolar de polietilè d'alta densitat (HDPE) estable als raigs UV, resistència a compressió 200 t/m², de 50x50x4 cm, color verd, amb un percentatge de buits del 95%, per a estabilització de paviments drenants amb gespa. (material) | 1.050 | 14.19 | 14.90 |
| mt48tif020a | kg | Adob per presembra de gespa. (material) | 0.100 | 1.47 | 0.15 |
| mt48tie030a | m³ | Terra vegetal garbellada, subministrada a granel. (material) | 0.040 | 24.21 | 0.97 |
| mt48tis010a | kg | Mescla de llavor per a gespa. (material) | 0.035 | 6.41 | 0.22 |
| mt48tie040 | kg | Humus net garbellat. (material) | 5.000 | 0.03 | 0.15 |
| mt08aaa010a | m³ | Aigua. (material) | 0.050 | 1.53 | 0.08 |
| mq01pan070b | h | Mini pala carregadora sobre pneumàtics, de 52 kW/1 m³ kW. (maquinària) | 0.024 | 37.53 | 0.90 |
| mq02rod010d | h | Safata vibrant de guiat manual, de 300 kg, amplada de treball 70 cm, reversible. (maquinària) | 0.026 | 7.30 | 0.19 |
| mo041 | h | Oficial 1ª construcció d'obra civil. (mà d'obra) | 0.108 | 28.42 | 3.07 |
| mo087 | h | Ajudant construcció d'obra civil. (mà d'obra) | 0.237 | 25.28 | 5.99 |
| mo040 | h | Oficial 1ª jardiner. (mà d'obra) | 0.132 | 28.42 | 3.75 |
| mo115 | h | Peó jardiner. (mà d'obra) | 0.264 | 23.81 | 6.29 |
| % | % | Costos directes complementaris | 2 % | 40.29 | 0.81 |
|  |  | Costos directes |  |  | 41.10 |
