# Empedrat

- Propietat de l'arxiu: CYPE INGENIEROS, S.A.
- Format: FIEBDC-3/2002
- Divisa: EUR
- Costos indirectes: 3.00 %
- IVA: 21.00 %

## M Ferms i paviments urbans

### MP Paviments urbans

#### MPP De pedra natural

**MPP030** m² Empedrat.
Empedrat realitzat amb àrid de còdol de 10 a 12 mm de mida màxima, col·locat de través, amb disposició irregular, sobre capa de morter de ciment, de 60 mm de gruix. Inclús replanteig, col·locació i retirada d'encofrats, reg i rejuntat amb beurada de ciment, retirada en fresc de les restes de beurada i neteja final.
Inclou: Replanteig. Col·locació d'encofrats. Estesa de la capa de morter. Col·locació individual dels àrids. Aplicació de la beurada de ciment. Retirada d'encofrats. Neteja final.
Criteri d'amidament de projecte: Superfície mesurada en projecció horitzontal, segons documentació gràfica de Projecte.
Criteri de mesura d'obra: Es mesurarà, en projecció horitzontal, la superfície realment executada segons especificacions de Projecte.

| Codi | Ut | Descripció | Rendiment | Preu | Import |
|---|---|---|---|---|---|
| mt09mor010d | m³ | Morter de ciment CEM II/B-P 32,5 N tipus M-7,5, confeccionat en obra con 300 kg/m³ de ciment i una proporció en volum 1/5. (material) | 0.060 | 124.95 | 7.50 |
| mt01arp170a | t | Còdols seleccionats, de 10 a 12 mm de grandària màxima, per a empedrats. (material) | 0.016 | 22.99 | 0.37 |
| mt09lec020a | m³ | Beurada de ciment CEM II/B-P 32,5 N 1/2. (material) | 0.002 | 133.53 | 0.27 |
| mt08aaa010a | m³ | Aigua. (material) | 0.010 | 1.53 | 0.02 |
| mo041 | h | Oficial 1ª construcció d'obra civil. (mà d'obra) | 2.769 | 28.42 | 78.69 |
| mo087 | h | Ajudant construcció d'obra civil. (mà d'obra) | 2.769 | 25.28 | 70.00 |
| % | % | Costos directes complementaris | 2 % | 156.85 | 3.14 |
|  |  | Costos directes |  |  | 159.99 |
