# Marca vial transversal

- Propietat de l'arxiu: CYPE INGENIEROS, S.A.
- Format: FIEBDC-3/2002
- Divisa: EUR
- Costos indirectes: 3.00 %
- IVA: 21.00 %

## M Ferms i paviments urbans

### MS Senyalització viària

#### MSH Senyalització horitzontal

**MSH020** m Marca vial transversal.
Aplicació mecànica amb màquina d'accionament manual de pintura alquídica color blanc, per a marca vial transversal contínua, de 40 cm d'amplada, per a línia de detenció. Inclús microesferes de vidre, per aconseguir efecte retroreflector en sec.
Inclou: Escombratge mitjançant escombradora mecànica. Premarcatge. Aplicació mecànica de la mescla amb màquina d'accionament manual.
Criteri d'amidament de projecte: Longitud mesurada segons documentació gràfica de Projecte.
Criteri de mesura d'obra: Es mesurarà a cinta correguda, la longitud realment executada segons especificacions de Projecte.

| Codi | Ut | Descripció | Rendiment | Preu | Import |
|---|---|---|---|---|---|
| mt27mvh030a | kg | Pintura alquídica color blanc, segons UNE-EN 1871. (material) | 0.288 | 3.09 | 0.89 |
| mt27mvh100a | kg | Microesferes de vidre. (material) | 0.192 | 1.53 | 0.29 |
| mq11bar010 | h | Escombradora remolcada amb motor auxiliar. (maquinària) | 0.001 | 67.98 | 0.07 |
| mq08war010a | h | Màquina manual, per pintar marques vials sobre la calçada. (maquinària) | 0.006 | 34.26 | 0.21 |
| mo041 | h | Oficial 1ª construcció d'obra civil. (mà d'obra) | 0.025 | 28.42 | 0.71 |
| mo087 | h | Ajudant construcció d'obra civil. (mà d'obra) | 0.013 | 25.28 | 0.33 |
| % | % | Costos directes complementaris | 2 % | 2.50 | 0.05 |
|  |  | Costos directes |  |  | 2.55 |
