# Marca vial transversal

- Propietat de l'arxiu: CYPE INGENIEROS, S.A.
- Format: FIEBDC-3/2002
- Divisa: EUR
- Costos indirectes: 3.00 %
- IVA: 21.00 %

## M Ferms i paviments urbans

### MS Senyalització viària

#### MSH Senyalització horitzontal

**MSH020** m Marca vial transversal.
Aplicació mecànica amb màquina autopropulsada de pintura plàstica per a exterior, a base de resines acríliques, color blanc, acabat setinat, textura llisa, per a marca vial transversal discontínua, de 40 cm d'amplada, per a línia de cediu el pas. Inclús microesferes de vidre, per aconseguir efecte retroreflector en sec i amb humitat o pluja.
Inclou: Escombratge mitjançant escombradora mecànica. Premarcatge. Aplicació mecànica de la mescla mitjançant polvorització.
Criteri d'amidament de projecte: Longitud mesurada segons documentació gràfica de Projecte.
Criteri de mesura d'obra: Es mesurarà a cinta correguda, la longitud realment executada segons especificacions de Projecte.

| Codi | Ut | Descripció | Rendiment | Preu | Import |
|---|---|---|---|---|---|
| mt27mvp010e | l | Pintura plàstica per a exterior, a base de resines acríliques, color blanc, acabat setinat, textura llisa (material) | 0.080 | 16.17 | 1.29 |
| mt27mvh100b | kg | Microesferes de vidre. (material) | 0.050 | 2.15 | 0.11 |
| mq11bar010 | h | Escombradora remolcada amb motor auxiliar. (maquinària) | 0.001 | 67.98 | 0.07 |
| mq08war010b | h | Màquina autopropulsada, per pintar marques vials sobre la calçada. (maquinària) | 0.001 | 45.68 | 0.05 |
| mo041 | h | Oficial 1ª construcció d'obra civil. (mà d'obra) | 0.022 | 28.42 | 0.63 |
| mo087 | h | Ajudant construcció d'obra civil. (mà d'obra) | 0.012 | 25.28 | 0.30 |
| % | % | Costos directes complementaris | 2 % | 2.45 | 0.05 |
|  |  | Costos directes |  |  | 2.50 |
