# Marca vial longitudinal de emmascarament

- Propietat de l'arxiu: CYPE INGENIEROS, S.A.
- Format: FIEBDC-3/2002
- Divisa: EUR
- Costos indirectes: 3.00 %
- IVA: 21.00 %

## M Ferms i paviments urbans

### MS Senyalització viària

#### MSH Senyalització horitzontal

**MSH050** m Marca vial longitudinal de emmascarament.
Aplicació mecànica amb màquina autopropulsada de pintura alquídica color negre, per a marca vial longitudinal de emmascarament, de 20 cm d'amplada.
Inclou: Replanteig. Escombratge mitjançant escombradora mecànica. Aplicació mecànica de la mescla mitjançant polvorització.
Criteri d'amidament de projecte: Longitud mesurada segons documentació gràfica de Projecte.
Criteri de mesura d'obra: Es mesurarà la longitud realment executada segons especificacions de Projecte.

| Codi | Ut | Descripció | Rendiment | Preu | Import |
|---|---|---|---|---|---|
| mt27mvh030c | kg | Pintura alquídica color negre, segons UNE-EN 1871. (material) | 0.144 | 3.09 | 0.44 |
| mq11bar010 | h | Escombradora remolcada amb motor auxiliar. (maquinària) | 0.001 | 67.98 | 0.07 |
| mq08war010b | h | Màquina autopropulsada, per pintar marques vials sobre la calçada. (maquinària) | 0.001 | 45.68 | 0.05 |
| mo041 | h | Oficial 1ª construcció d'obra civil. (mà d'obra) | 0.009 | 28.42 | 0.26 |
| mo087 | h | Ajudant construcció d'obra civil. (mà d'obra) | 0.004 | 25.28 | 0.10 |
| % | % | Costos directes complementaris | 2 % | 0.92 | 0.02 |
|  |  | Costos directes |  |  | 0.94 |
