# Marca vial transversal de emmascarament

- Propietat de l'arxiu: CYPE INGENIEROS, S.A.
- Format: FIEBDC-3/2002
- Divisa: EUR
- Costos indirectes: 3.00 %
- IVA: 21.00 %

## M Ferms i paviments urbans

### MS Senyalització viària

#### MSH Senyalització horitzontal

**MSH060** m Marca vial transversal de emmascarament.
Aplicació manual de pintura alquídica color negre, per a marca vial transversal de emmascarament, de 40 cm d'amplada.
Inclou: Replanteig. Escombratge mitjançant escombradora mecànica. Aplicació manual de la mescla.
Criteri d'amidament de projecte: Longitud mesurada segons documentació gràfica de Projecte.
Criteri de mesura d'obra: Es mesurarà la longitud realment executada segons especificacions de Projecte.

| Codi | Ut | Descripció | Rendiment | Preu | Import |
|---|---|---|---|---|---|
| mt27mvh030c | kg | Pintura alquídica color negre, segons UNE-EN 1871. (material) | 0.288 | 3.09 | 0.89 |
| mo041 | h | Oficial 1ª construcció d'obra civil. (mà d'obra) | 0.033 | 28.42 | 0.94 |
| mo087 | h | Ajudant construcció d'obra civil. (mà d'obra) | 0.017 | 25.28 | 0.43 |
| % | % | Costos directes complementaris | 2 % | 2.26 | 0.05 |
|  |  | Costos directes |  |  | 2.31 |
