# Pintura plàstica en vies ciclistes

- Propietat de l'arxiu: CYPE INGENIEROS, S.A.
- Format: FIEBDC-3/2002
- Divisa: EUR
- Costos indirectes: 3.00 %
- IVA: 21.00 %

## M Ferms i paviments urbans

### MS Senyalització viària

#### MSH Senyalització horitzontal

**MSH100** m² Pintura plàstica en vies ciclistes.
Aplicació manual de dues mans de pintura plàstica, antilliscant, color vermell, acabat setinat, textura llisa, la primera mà diluïda amb un 20% d'aigua i la següent diluïda amb un 5% d'aigua o sense diluir, (rendiment: 0,08 l/m² cada mà); en vies ciclistes.
Inclou: Preparació i neteja prèvia del suport. Preparació de la mescla. Aplicació d'una mà de fons i una mà d'acabat.
Criteri d'amidament de projecte: Superfície mesurada segons documentació gràfica de Projecte.
Criteri de mesura d'obra: Es mesurarà la superfície realment executada segons especificacions de Projecte.

| Codi | Ut | Descripció | Rendiment | Preu | Import |
|---|---|---|---|---|---|
| mt27pii060n | l | Pintura plàstica, a base de resines acríliques, color vermell, acabat setinat, textura llisa, antilliscant; per a aplicar amb brotxa, corró o pistola. (material) | 0.160 | 12.30 | 1.97 |
| mo038 | h | Oficial 1ª pintor. (mà d'obra) | 0.106 | 28.42 | 3.01 |
| mo076 | h | Ajudant pintor. (mà d'obra) | 0.106 | 25.28 | 2.68 |
| % | % | Costos directes complementaris | 2 % | 7.66 | 0.15 |
|  |  | Costos directes |  |  | 7.81 |
