# Emmascarament de fletxes i inscripcions en vials

- Propietat de l'arxiu: CYPE INGENIEROS, S.A.
- Format: FIEBDC-3/2002
- Divisa: EUR
- Costos indirectes: 3.00 %
- IVA: 21.00 %

## M Ferms i paviments urbans

### MS Senyalització viària

#### MSH Senyalització horitzontal

**MSH070** m² Emmascarament de fletxes i inscripcions en vials.
Aplicació mecànica amb màquina autopropulsada de pintura plàstica per a exterior, a base de resines acríliques, color negre, acabat setinat, textura llisa, per a emmascarament de fletxes i inscripcions en vials.
Inclou: Replanteig. Escombratge mitjançant escombradora mecànica. Aplicació mecànica de la mescla mitjançant polvorització.
Criteri d'amidament de projecte: Superfície mesurada segons documentació gràfica de Projecte.
Criteri de mesura d'obra: Es mesurarà la superfície realment fresada segons especificacions de Projecte.

| Codi | Ut | Descripció | Rendiment | Preu | Import |
|---|---|---|---|---|---|
| mt27mvh020c | kg | Pintura plàstica per a exterior, a base de resines acríliques, color negre, acabat setinat, textura llisa, segons UNE-EN 1871. (material) | 0.720 | 2.25 | 1.62 |
| mq11bar010 | h | Escombradora remolcada amb motor auxiliar. (maquinària) | 0.001 | 67.98 | 0.07 |
| mq08war010b | h | Màquina autopropulsada, per pintar marques vials sobre la calçada. (maquinària) | 0.001 | 45.68 | 0.05 |
| mo041 | h | Oficial 1ª construcció d'obra civil. (mà d'obra) | 0.040 | 28.42 | 1.14 |
| mo087 | h | Ajudant construcció d'obra civil. (mà d'obra) | 0.079 | 25.28 | 2.00 |
| % | % | Costos directes complementaris | 2 % | 4.88 | 0.10 |
|  |  | Costos directes |  |  | 4.98 |
