# Impermeabilització de canal, amb geotèxtil i geomembrana

- Propietat de l'arxiu: CYPE INGENIEROS, S.A.
- Format: FIEBDC-3/2002
- Divisa: EUR
- Costos indirectes: 3.00 %
- IVA: 21.00 %

## N Aïllaments e impermeabilitzacions

### NI Impermeabilitzacions

#### NIB Obres hidràuliques

**NIB020** m² Impermeabilització de canal, amb geotèxtil i geomembrana.
Impermeabilització de canal d'aigua no potable, amb geomembrana homogènia de policlorur de vinil plastificat (PVC-P), amb resistència a la intempèrie, de 1,2 mm d'espessor, color gris, amb una densitat de 1240 kg/m³ segons UNE-EN ISO 1183, resistència CBR a punxonament de 1,8 kN segons UNE-EN ISO 12236 i una resistència a l'esquinçament superior a 40 kN/m, col·locada amb cavalcaments, sense adherir al suport, sobre geotèxtil no teixit sintètic, termosoldat, de polipropilè, amb una resistència a la tracció longitudinal de 8,0 kN/m, una resistència a la tracció transversal de 10,1 kN/m, una obertura de con a l'assaig de perforació dinàmica segons UNE-EN ISO 13433 inferior a 40 mm, resistència CBR a punxonament 0,3 kN i una massa superficial de 120 g/m².
Inclou: Neteja prèvia de la superfície suport. Replanteig i tall. Col·locació del geotèxtil. Col·locació de la impermeabilització. Resolució de les unions.
Criteri d'amidament de projecte: Superfície mesurada segons documentació gràfica de Projecte.
Criteri de mesura d'obra: Es mesurarà la superfície realment executada segons especificacions de Projecte.

| Codi | Ut | Descripció | Rendiment | Preu | Import |
|---|---|---|---|---|---|
| mt14gso030aaae | m² | Geotèxtil no teixit sintètic, termosoldat, de polipropilè, amb una resistència a la tracció longitudinal de 8 kN/m, una resistència a la tracció transversal de 10,1 kN/m, una obertura de con a l'assaig de perforació dinàmica segons UNE-EN ISO 13433 inferior a 40 mm, resistència CBR a punxonament 0,3 kN i una massa superficial de 120 g/m², segons UNE-EN 13252. (material) | 1.100 | 1.11 | 1.22 |
| mt15dag020a | m² | Geomembrana homogènia de policlorur de vinil plastificat (PVC-P), amb resistència a la intempèrie, de 1,2 mm d'espessor, color gris, amb una densitat de 1240 kg/m³ segons UNE-EN ISO 1183, resistència CBR a punxonament de 1,8 kN segons UNE-EN ISO 12236 i una resistència a l'esquinçament superior a 40 kN/m, subministrada en rotllos de 2,05 m d'amplada i 150 m de longitud. (material) | 1.100 | 6.10 | 6.71 |
| op00pis010 |  | Pistola d'aire calent per a soldadura de materials termoplàstics. | 1.000 | 0.00 | 0.00 |
| mo029 | h | Oficial 1ª aplicador de làmines impermeabilitzants. (mà d'obra) | 0.237 | 28.42 | 6.74 |
| mo067 | h | Ajudant aplicador de làmines impermeabilitzants. (mà d'obra) | 0.237 | 25.28 | 5.99 |
| % | % | Costos directes complementaris | 2 % | 20.66 | 0.41 |
|  |  | Costos directes |  |  | 21.07 |
