# Impermeabilització de canonada o col·lector de formigó, amb pintura epoxi

- Propietat de l'arxiu: CYPE INGENIEROS, S.A.
- Format: FIEBDC-3/2002
- Divisa: EUR
- Costos indirectes: 3.00 %
- IVA: 21.00 %

## N Aïllaments e impermeabilitzacions

### NI Impermeabilitzacions

#### NIB Obres hidràuliques

**NIB040** m² Impermeabilització de canonada o col·lector de formigó, amb pintura epoxi.
Impermeabilització de canonada o col·lector de formigó, mitjançant l'aplicació d'una mà de fons de pintura impermeabilitzant bicomponent, a base de resina epoxi i betum, diluïda amb un 25% d'aigua, i una mà d'acabat amb el mateix producte sense diluir, (rendiment: 0,25 kg/m² cada mà).
Inclou: Neteja general de la superfície suport. Preparació de la mescla. Aplicació de la mà de fons.
Criteri d'amidament de projecte: Superfície mesurada segons documentació gràfica de Projecte.
Criteri de mesura d'obra: Es mesurarà la superfície realment executada segons especificacions de Projecte.

| Codi | Ut | Descripció | Rendiment | Preu | Import |
|---|---|---|---|---|---|
| mt27upx200a | kg | Pintura impermeabilitzant bicomponent, a base de resina epoxi i betum, segons UNE-EN 1504-2, per a aplicar amb brotxa, corró o pistola. (material) | 0.500 | 6.45 | 3.23 |
| mo032 | h | Oficial 1ª aplicador de productes impermeabilitzants. (mà d'obra) | 0.198 | 29.67 | 5.87 |
| mo070 | h | Ajudant aplicador de productes impermeabilitzants. (mà d'obra) | 0.198 | 26.39 | 5.23 |
| % | % | Costos directes complementaris | 2 % | 14.33 | 0.29 |
|  |  | Costos directes |  |  | 14.62 |
