# Pista de pàdel, sistema "EQUIDESA"

- Propietat de l'arxiu: CYPE INGENIEROS, S.A.
- Format: FIEBDC-3/2002
- Divisa: EUR
- Costos indirectes: 3.00 %
- IVA: 21.00 %

## T Equipament urbà

### TA Instal·lacions esportives completes

#### TAP Pistes de pàdel

**TAP020** U Pista de pàdel, sistema "EQUIDESA".
Pista de pàdel, sistema Estàndard "EQUIDESA", de 20x10 m, amb tancament de 4 m d'altura en els fons i en els 2 m inicials de cada lateral, i de 3 m d'altura en la resta, amb dues portes d'accés, llunes de vidre de seguretat trempat, de 12 mm d'espessor i suports de lluminàries, de 3 m de longitud, per fixar sobre l'estructura metàl·lica, format per: estructura metàl·lica, sistema Estándar "EQUIDESA", composta per 4 pilars de cantonada, de 100x40 mm i 2 mm de gruix i 26 pilars intermedis, de 100x50 mm i 2 mm de gruix d'acer S235JR laminat en calent, acabat galvanitzat; plaques d'ancoratge d'acer S235JR laminat en calent, amb perforacions de 12 mm de diàmetre, de 10 mm d'espessor, acabat galvanitzat; malla electrosoldada d'acer galvanitzat, de 50x50 mm i 4 mm de diàmetre; bastiments per a fixació de malla electrosoldada compostos per perfils d'acer S235JR laminat en calent, amb perforacions per a allotjament de les puntes de la malla electrosoldada; dues portes d'accés amb pany i platines horitzontals per a reforç i fixació de malla; conjunt de llunes de vidre de seguretat trempat, de 12 mm d'espessor, "EQUIDESA", amb forats per a fixació a l'estructura i quatre suports de lluminàries, de 3 m de longitud, per fixar sobre l'estructura metàl·lica, "EQUIDESA", cadascun d'ells compost per un pilar d'acer S235JR laminat en calent, de 120x60 mm i 4 mm de gruix, acabat galvanitzat, i una creueta de xapa plegada galvanitzada en calent, de 2 mm d'espessor, amb forats per a fixació de lluminàries.
Criteri de valoració econòmica: El preu no inclou la fonamentació, el paviment esportiu, l'equipament esportiu, les lluminàries ni la instal·lació elèctrica.
Inclou: Replanteig. Muntatge i fixació de l'estructura metàl·lica. Col·locació i fixació de les llunes de vidre. Muntatge i fixació, sobre l'estructura metàl·lica, dels suports complementaris de les lluminàries. Comprovació del seu correcte funcionament.
Criteri d'amidament de projecte: Nombre d'unitats previstes, segons documentació gràfica de Projecte.
Criteri de mesura d'obra: Es mesurarà el nombre d'unitats realment executades segons especificacions de Projecte.

| Codi | Ut | Descripció | Rendiment | Preu | Import |
|---|---|---|---|---|---|
| mt47cie030a | U | Estructura metàl·lica, sistema Estándar "EQUIDESA", composta per 4 pilars de cantonada, de 100x40 mm i 2 mm de gruix i 26 pilars intermedis, de 100x50 mm i 2 mm de gruix d'acer S235JR laminat en calent, acabat galvanitzat; plaques d'ancoratge d'acer S235JR laminat en calent, amb perforacions de 12 mm de diàmetre, de 10 mm d'espessor, acabat galvanitzat; malla electrosoldada d'acer galvanitzat, de 50x50 mm i 4 mm de diàmetre; bastiments per a fixació de malla electrosoldada compostos per perfils d'acer S235JR laminat en calent, amb perforacions per a allotjament de les puntes de la malla electrosoldada; dues portes d'accés amb pany i platines horitzontals per a reforç i fixació de malla, acabat lacat, de color a escollir, amb elements de fixació. (material) | 1.000 | 7301.91 | 7301.91 |
| mt47cie040a | U | Conjunt de llunes de vidre de seguretat trempat, de 12 mm d'espessor, "EQUIDESA", amb forats per a fixació a l'estructura, amb elements de fixació. (material) | 1.000 | 5358.59 | 5358.59 |
| mt47cie050a | U | Suports de lluminàries, de 3 m de longitud, per fixar sobre l'estructura metàl·lica, "EQUIDESA", cadascun d'ells compost per un pilar d'acer S235JR laminat en calent, de 120x60 mm i 4 mm de gruix, acabat galvanitzat, i una creueta de xapa plegada galvanitzada en calent, de 2 mm d'espessor, amb forats per a fixació de lluminàries, acabat lacat, de color a escollir. (material) | 4.000 | 169.66 | 678.64 |
| mo041 | h | Oficial 1ª construcció d'obra civil. (mà d'obra) | 39.563 | 28.42 | 1124.38 |
| mo087 | h | Ajudant construcció d'obra civil. (mà d'obra) | 39.563 | 25.28 | 1000.15 |
| % | % | Costos directes complementaris | 2 % | 15463.67 | 309.27 |
|  |  | Costos directes |  |  | 15772.94 |
