# Plataforma de travesses

- Propietat de l'arxiu: CYPE INGENIEROS, S.A.
- Format: FIEBDC-3/2002
- Divisa: EUR
- Costos indirectes: 3.00 %
- IVA: 21.00 %

## T Equipament urbà

### TD Equipaments esportius

#### TDB Circuit de bicicletes

**TDB040** U Plataforma de travesses.
Plataforma de travesses per a bicicletes, de fusta de pi silvestre, tractada en autoclau, amb classe d'ús 4 segons UNE-EN 335, acabada amb vernís protector, de 4,00x0,90x0,15 m, amb cargols d'acer galvanitzat, embotida i protegida amb taps de seguretat, amb zona de seguretat de 28,00 m², fixada a una base de formigó HM-20/P/20/X0. Inclús replanteig, excavació manual del terreny i fixació de l'equipament per a bicicletes. Totalment muntada i provada per l'empresa instal·ladora.
Inclou: Replanteig. Excavació amb mitjans manuals. Formigonat de la base de recolzament. Fixació de l'equipament per a bicicletes.
Criteri d'amidament de projecte: Nombre d'unitats previstes, segons documentació gràfica de Projecte.
Criteri de mesura d'obra: Es mesurarà el nombre d'unitats realment executades segons especificacions de Projecte.

| Codi | Ut | Descripció | Rendiment | Preu | Import |
|---|---|---|---|---|---|
| mt10hmf010tLc | m³ | Formigó HM-20/P/20/X0, fabricat en central. (material) | 0.600 | 83.57 | 50.14 |
| mt52bic040a | U | Plataforma de travesses per a bicicletes, de fusta de pi silvestre, tractada en autoclau, amb classe d'ús 4 segons UNE-EN 335, acabada amb vernís protector, de 4,00x0,90x0,15 m, amb cargols d'acer galvanitzat, embotida i protegida amb taps de seguretat, amb zona de seguretat de 28,00 m², inclús elements de fixació. (material) | 1.000 | 2145.48 | 2145.48 |
| op00tal010 |  | Trepant. | 1.000 | 0.00 | 0.00 |
| op00ato010 |  | Tornavís. | 1.000 | 0.00 | 0.00 |
| mo041 | h | Oficial 1ª construcció d'obra civil. (mà d'obra) | 7.913 | 28.42 | 224.89 |
| mo087 | h | Ajudant construcció d'obra civil. (mà d'obra) | 11.869 | 25.28 | 300.05 |
| % | % | Costos directes complementaris | 2 % | 2720.56 | 54.41 |
|  |  | Costos directes |  |  | 2774.97 |
