# Joc de xarxes per a porteries d'handbol o de futbol sala

- Propietat de l'arxiu: CYPE INGENIEROS, S.A.
- Format: FIEBDC-3/2002
- Divisa: EUR
- Costos indirectes: 3.00 %
- IVA: 21.00 %

## T Equipament urbà

### TD Equipaments esportius

#### TDG Jocs esportius

**TDG080** U Joc de xarxes per a porteries d'handbol o de futbol sala.
Joc de dues xarxes per a porteries d'handbol o de futbol sala, de cordes de polietilè de 2,5 mm de diàmetre.
Inclou: Replanteig. Col·locació.
Criteri d'amidament de projecte: Nombre d'unitats previstes, segons documentació gràfica de Projecte.
Criteri de mesura d'obra: Es mesurarà el nombre d'unitats realment executades segons especificacions de Projecte.

| Codi | Ut | Descripció | Rendiment | Preu | Import |
|---|---|---|---|---|---|
| mt52dep290f | U | Joc de dues xarxes per a porteries d'handbol o de futbol sala, de cordes de polietilè de 2,5 mm de diàmetre. (material) | 1.000 | 51.78 | 51.78 |
| mo011 | h | Oficial 1ª muntador. (mà d'obra) | 0.396 | 30.63 | 12.13 |
| mo080 | h | Ajudant muntador. (mà d'obra) | 0.396 | 26.39 | 10.45 |
| % | % | Costos directes complementaris | 2 % | 74.36 | 1.49 |
|  |  | Costos directes |  |  | 75.85 |
