# Tauler de bàsquet

- Propietat de l'arxiu: CYPE INGENIEROS, S.A.
- Format: FIEBDC-3/2002
- Divisa: EUR
- Costos indirectes: 3.00 %
- IVA: 21.00 %

## T Equipament urbà

### TD Equipaments esportius

#### TDG Jocs esportius

**TDG040** U Tauler de bàsquet.
Tauler de bàsquet de fusta laminada encolada amb resines fenòliques, resistent a la intempèrie, de 180x105x2 cm, per a usuaris de més de 8 anys, amb cèrcol de vareta massissa de 20 mm d'espessor i 45 cm de diàmetre.
Inclou: Replanteig. Muntatge i fixació de l'equipament esportiu. Comprovació del seu correcte funcionament.
Criteri d'amidament de projecte: Nombre d'unitats previstes, segons documentació gràfica de Projecte.
Criteri de mesura d'obra: Es mesurarà el nombre d'unitats realment executades segons especificacions de Projecte.

| Codi | Ut | Descripció | Rendiment | Preu | Import |
|---|---|---|---|---|---|
| mt52dep250 | U | Tauler de bàsquet de fusta laminada encolada amb resines fenòliques, resistent a la intempèrie, de 180x105x2 cm, per a usuaris de més de 8 anys, amb cèrcol de vareta massissa de 20 mm d'espessor i 45 cm de diàmetre. (material) | 1.000 | 436.25 | 436.25 |
| mo011 | h | Oficial 1ª muntador. (mà d'obra) | 0.659 | 29.34 | 19.34 |
| mo080 | h | Ajudant muntador. (mà d'obra) | 0.659 | 25.28 | 16.66 |
| % | % | Costos directes complementaris | 2 % | 472.25 | 9.45 |
|  |  | Costos directes |  |  | 481.70 |
