# Mesa per a pícnic

- Propietat de l'arxiu: CYPE INGENIEROS, S.A.
- Format: FIEBDC-3/2002
- Divisa: EUR
- Costos indirectes: 3.00 %
- IVA: 21.00 %

## T Equipament urbà

### TM Mobiliari urbà

#### TMB Bancs, cadires i taules

**TMB060** U Mesa per a pícnic.
Conjunt de taula per a pícnic, compost per una taula de 180x130x55 cm i dos bancs, de fusta de pi tractada en autoclau, fixat a una base de formigó HM-20/P/20/X0 amb elements d'ancoratge.
Criteri de valoració econòmica: El preu inclou l'excavació.
Inclou: Replanteig d'alineacions i nivells. Excavació amb mitjans manuals. Formigonat de la base de recolzament. Col·locació i fixació de les peces.
Criteri d'amidament de projecte: Nombre d'unitats previstes, segons documentació gràfica de Projecte.
Criteri de mesura d'obra: Es mesurarà el nombre d'unitats realment executades segons especificacions de Projecte.

| Codi | Ut | Descripció | Rendiment | Preu | Import |
|---|---|---|---|---|---|
| mt10hmf010tLc | m³ | Formigó HM-20/P/20/X0, fabricat en central. (material) | 0.350 | 83.57 | 29.25 |
| mt50spl105b | U | Fixació composta per tac químic, volandera i cargol d'acer. (material) | 8.000 | 5.82 | 46.56 |
| mt52mug210c | U | Conjunt de taula per a pícnic. (material) | 1.000 | 325.90 | 325.90 |
| mo041 | h | Oficial 1ª construcció d'obra civil. (mà d'obra) | 1.714 | 29.67 | 50.85 |
| mo087 | h | Ajudant construcció d'obra civil. (mà d'obra) | 1.714 | 26.39 | 45.23 |
| % | % | Costos directes complementaris | 2 % | 497.79 | 9.96 |
|  |  | Costos directes |  |  | 507.75 |
