# Banco de polietileno reciclado

- Propietat de l'arxiu: CYPE INGENIEROS, S.A.
- Format: FIEBDC-3/2002
- Divisa: EUR
- Costos indirectes: 3.00 %
- IVA: 21.00 %

## T Equipament urbà

### TM Mobiliari urbà

#### TMB Bancs, cadires i taules

**TMB045** U Banco de polietileno reciclado.
Banc de 2400x600x486 cm, amb seient de polietileno reciclado i base de formigó prefabricat, con un porcentaje mínimo de áridos reciclados del 30%, acabat sin tratar.
Inclou: Replanteig. Col·locació.
Criteri d'amidament de projecte: Nombre d'unitats previstes, segons documentació gràfica de Projecte.
Criteri de mesura d'obra: Es mesurarà el nombre d'unitats realment executades segons especificacions de Projecte.

| Codi | Ut | Descripció | Rendiment | Preu | Import |
|---|---|---|---|---|---|
| mt52ban030a | U | Banc de 2400x600x486 cm, amb seient de polietileno reciclado i base de formigó prefabricat, con un porcentaje mínimo de áridos reciclados del 30%, acabat sin tratar, inclús elements de fixació. (material) | 1.000 | 1314.61 | 1314.61 |
| mq04cag010a | h | Camió amb grua de fins a 6 t. (maquinària) | 0.979 | 56.47 | 55.28 |
| mo041 | h | Oficial 1ª construcció d'obra civil. (mà d'obra) | 1.174 | 29.67 | 34.83 |
| mo087 | h | Ajudant construcció d'obra civil. (mà d'obra) | 1.174 | 26.39 | 30.98 |
| % | % | Costos directes complementaris | 2 % | 1435.70 | 28.71 |
|  |  | Costos directes |  |  | 1464.41 |
