# Paperera de fusta

- Propietat de l'arxiu: CYPE INGENIEROS, S.A.
- Format: FIEBDC-3/2002
- Divisa: EUR
- Costos indirectes: 3.00 %
- IVA: 21.00 %

## T Equipament urbà

### TM Mobiliari urbà

#### TME Papereres

**TME050** U Paperera de fusta.
Paperera, de 48x48x83 cm i 95 litres de capacitat, amb cos de fusta, fixada a una superfície suport amb elements d'ancoratge.
Criteri de valoració econòmica: El preu no inclou la superfície suport.
Inclou: Replanteig. Muntatge. Eliminació i neteja del material sobrant.
Criteri d'amidament de projecte: Nombre d'unitats previstes, segons documentació gràfica de Projecte.
Criteri de mesura d'obra: Es mesurarà el nombre d'unitats realment executades segons especificacions de Projecte.

| Codi | Ut | Descripció | Rendiment | Preu | Import |
|---|---|---|---|---|---|
| mt52pap050c | U | Paperera, de 48x48x83 cm i 95 litres de capacitat, amb cos de fusta, inclús perns d'ancoratge. (material) | 1.000 | 892.10 | 892.10 |
| mt09reh330 | kg | Morter de resina epoxi amb sorra de sílice, d'enduriment ràpid, per a reblert d'ancoratges. (material) | 0.200 | 5.11 | 1.02 |
| mo041 | h | Oficial 1ª construcció d'obra civil. (mà d'obra) | 0.369 | 28.42 | 10.49 |
| mo087 | h | Ajudant construcció d'obra civil. (mà d'obra) | 0.369 | 25.28 | 9.33 |
| % | % | Costos directes complementaris | 2 % | 912.94 | 18.26 |
|  |  | Costos directes |  |  | 931.20 |
