# Jardinera de fusta

- Propietat de l'arxiu: CYPE INGENIEROS, S.A.
- Format: FIEBDC-3/2002
- Divisa: EUR
- Costos indirectes: 3.00 %
- IVA: 21.00 %

## T Equipament urbà

### TM Mobiliari urbà

#### TMJ Jardineres

**TMJ030** U Jardinera de fusta.
Jardinera rectangular de fusta de pi, de 180x60x35 cm.
Inclou: Col·locació de la jardinera. Eliminació i neteja del material sobrant.
Criteri d'amidament de projecte: Nombre d'unitats previstes, segons documentació gràfica de Projecte.
Criteri de mesura d'obra: Es mesurarà el nombre d'unitats realment executades segons especificacions de Projecte.

| Codi | Ut | Descripció | Rendiment | Preu | Import |
|---|---|---|---|---|---|
| mt52mug230l | U | Jardinera rectangular de fusta de pi, de 180x60x35 cm, inclús cubeta interior de xapa de zinc. (material) | 1.000 | 392.35 | 392.35 |
| mo041 | h | Oficial 1ª construcció d'obra civil. (mà d'obra) | 0.264 | 28.42 | 7.50 |
| mo087 | h | Ajudant construcció d'obra civil. (mà d'obra) | 0.528 | 25.28 | 13.35 |
| % | % | Costos directes complementaris | 2 % | 413.20 | 8.26 |
|  |  | Costos directes |  |  | 421.46 |
