# Jardinera d'acer

- Propietat de l'arxiu: CYPE INGENIEROS, S.A.
- Format: FIEBDC-3/2002
- Divisa: EUR
- Costos indirectes: 3.00 %
- IVA: 21.00 %

## T Equipament urbà

### TM Mobiliari urbà

#### TMJ Jardineres

**TMJ060** U Jardinera d'acer.
Jardinera prismàtica d'acer, de 140x70x35 cm i 300 litres de capacitat, amb emprimació epoxi i pintura de polièster.
Inclou: Col·locació de la jardinera. Eliminació i neteja del material sobrant.
Criteri d'amidament de projecte: Nombre d'unitats previstes, segons documentació gràfica de Projecte.
Criteri de mesura d'obra: Es mesurarà el nombre d'unitats realment executades segons especificacions de Projecte.

| Codi | Ut | Descripció | Rendiment | Preu | Import |
|---|---|---|---|---|---|
| mt52mug250bb | U | Jardinera prismàtica d'acer, de 140x70x35 cm i 300 litres de capacitat, amb emprimació epoxi i pintura de polièster. (material) | 1.000 | 1234.79 | 1234.79 |
| mq04cag010a | h | Camió amb grua de fins a 6 t. (maquinària) | 0.352 | 56.47 | 19.88 |
| mo041 | h | Oficial 1ª construcció d'obra civil. (mà d'obra) | 0.422 | 28.42 | 11.99 |
| mo087 | h | Ajudant construcció d'obra civil. (mà d'obra) | 0.699 | 25.28 | 17.67 |
| % | % | Costos directes complementaris | 2 % | 1284.33 | 25.69 |
|  |  | Costos directes |  |  | 1310.02 |
