# Font canina

- Propietat de l'arxiu: CYPE INGENIEROS, S.A.
- Format: FIEBDC-3/2002
- Divisa: EUR
- Costos indirectes: 3.00 %
- IVA: 21.00 %

## T Equipament urbà

### TM Mobiliari urbà

#### TMS Mobiliari caní

**TMS080** U Font canina.
Font canina d'acer inoxidable AISI 304, amb pilera de 1 l de capacitat i sistema de buidatge manual mitjançant tap amb mànec, fixada a una base de formigó HM-20/P/20/X0 amb elements d'ancoratge.
Criteri de valoració econòmica: El preu inclou l'excavació.
Inclou: Replanteig. Excavació amb mitjans manuals. Formigonat de la base de recolzament. Muntatge. Eliminació i neteja del material sobrant.
Criteri d'amidament de projecte: Nombre d'unitats previstes, segons documentació gràfica de Projecte.
Criteri de mesura d'obra: Es mesurarà el nombre d'unitats realment executades segons especificacions de Projecte.

| Codi | Ut | Descripció | Rendiment | Preu | Import |
|---|---|---|---|---|---|
| mt52moc080 | U | Font canina d'acer inoxidable AISI 304, amb pilera de 1 l de capacitat i sistema de buidatge manual mitjançant tap amb mànec, inclús cargols i placa d'ancoratge per fixar al paviment. (material) | 1.000 | 1287.29 | 1287.29 |
| mt10hmf010tLb | m³ | Formigó HM-20/B/20/X0, fabricat en central. (material) | 0.250 | 87.66 | 21.92 |
| mo041 | h | Oficial 1ª construcció d'obra civil. (mà d'obra) | 0.132 | 28.42 | 3.75 |
| mo087 | h | Ajudant construcció d'obra civil. (mà d'obra) | 0.132 | 25.28 | 3.34 |
| % | % | Costos directes complementaris | 2 % | 1316.30 | 26.33 |
|  |  | Costos directes |  |  | 1342.63 |
