# Tancat de recinte per a gossos

- Propietat de l'arxiu: CYPE INGENIEROS, S.A.
- Format: FIEBDC-3/2002
- Divisa: EUR
- Costos indirectes: 3.00 %
- IVA: 21.00 %

## T Equipament urbà

### TM Mobiliari urbà

#### TMS Mobiliari caní

**TMS030** m Tancat de recinte per a gossos.
Tancat de recinte per a gossos, de 0,80 m d'altura, format per pals verticals, dos travessers horitzontals i sòcol de fusta de pi silvestre, tractada en autoclau, acabada amb vernís protector, i taules verticals de fusta d'extrems arrodonits i cantells roms, amb cargols d'acer galvanitzat, embotida i protegida amb taps de seguretat, fixada a una superfície suport.
Criteri de valoració econòmica: El preu no inclou la superfície suport.
Inclou: Replanteig. Fixació de l'element.
Criteri d'amidament de projecte: Longitud mesurada segons documentació gràfica de Projecte, deduint la longitud dels buits de portes i cancel·les.
Criteri de mesura d'obra: Es mesurarà la longitud realment executada segons especificacions de Projecte, deduint la longitud dels buits de portes i cancel·les.

| Codi | Ut | Descripció | Rendiment | Preu | Import |
|---|---|---|---|---|---|
| mt50spl105b | U | Fixació composta per tac químic, volandera i cargol d'acer. (material) | 4.000 | 5.82 | 23.28 |
| mt52moc030a | m | Tancat de recinte per a gossos, de 0,80 m d'altura, format per pals verticals, dos travessers horitzontals i sòcol de fusta de pi silvestre, tractada en autoclau, acabada amb vernís protector, i taules verticals de fusta d'extrems arrodonits i cantells roms, amb cargols d'acer galvanitzat, embotida i protegida amb taps de seguretat, inclús elements de fixació. (material) | 1.000 | 125.87 | 125.87 |
| op00tal010 |  | Trepant. | 1.000 | 0.00 | 0.00 |
| op00ato010 |  | Tornavís. | 1.000 | 0.00 | 0.00 |
| mo041 | h | Oficial 1ª construcció d'obra civil. (mà d'obra) | 0.396 | 28.42 | 11.25 |
| mo087 | h | Ajudant construcció d'obra civil. (mà d'obra) | 0.396 | 25.28 | 10.01 |
| % | % | Costos directes complementaris | 2 % | 170.41 | 3.41 |
|  |  | Costos directes |  |  | 173.82 |
