# Banderola per a suport de cartells de senyalització vertical de tràfic

- Propietat de l'arxiu: CYPE INGENIEROS, S.A.
- Format: FIEBDC-3/2002
- Divisa: EUR
- Costos indirectes: 3.00 %
- IVA: 21.00 %

## T Equipament urbà

### TS Senyalització i suports publicitaris

#### TSV Senyalització vertical

**TSV010** U Banderola per a suport de cartells de senyalització vertical de tràfic.
Banderola d'acer galvanitzat, billinda, de 4 m de braç i 6 m de gàlib, per a suport de cartells de senyalització vertical de tràfic amb una superfície màxima de 15 m², fixada amb ancoratges a fonamentació existent (no inclosa en aquest preu). Inclús unions, soldadures, talls, peces especials i despunts.
Inclou: Replanteig i marcat dels eixos. Hissat i presentació de la banderola mitjançant grua. Aplomat. Resolució de les unions a la base de fonamentació. Reglatge de la peça i ajust definitiu de les unions.
Criteri d'amidament de projecte: Nombre d'unitats previstes, segons documentació gràfica de Projecte.
Criteri de mesura d'obra: Es mesurarà el nombre d'unitats realment subministrades segons especificacions de Projecte.

| Codi | Ut | Descripció | Rendiment | Preu | Import |
|---|---|---|---|---|---|
| mt53bps010e | U | Banderola d'acer galvanitzat, billinda, de 4 m de braç i 6 m de gàlib, per a suport de cartells de senyalització vertical de tràfic amb una superfície màxima de 15 m², amb unions i ancoratges per fixar a fonamentació. (material) | 1.000 | 4658.75 | 4658.75 |
| mq07gte010c | h | Grua autopropulsada de braç telescòpic amb una capacitat d'elevació de 30 t i 27 m d'altura màxima de treball. (maquinària) | 4.400 | 76.52 | 336.69 |
| mo047 | h | Oficial 1ª muntador d'estructura metàl·lica. (mà d'obra) | 10.550 | 28.39 | 299.51 |
| mo094 | h | Ajudant muntador d'estructura metàl·lica. (mà d'obra) | 10.550 | 25.25 | 266.39 |
| % | % | Costos directes complementaris | 2 % | 5561.34 | 111.23 |
|  |  | Costos directes |  |  | 5672.57 |
