# Panell complementari de trànsit

- Propietat de l'arxiu: CYPE INGENIEROS, S.A.
- Format: FIEBDC-3/2002
- Divisa: EUR
- Costos indirectes: 3.00 %
- IVA: 21.00 %

## T Equipament urbà

### TS Senyalització i suports publicitaris

#### TSV Senyalització vertical

**TSV060** U Panell complementari de trànsit.
Subministrament i col·locació sobre el suport de panell complementari de trànsit d'acer galvanitzat, de 85x30 cm, amb retroreflectància nivell 2 (H.I.). Inclús accessoris, cargols i elements d'ancoratge.
Inclou: Muntatge.
Criteri d'amidament de projecte: Nombre d'unitats previstes, segons documentació gràfica de Projecte.
Criteri de mesura d'obra: Es mesurarà el nombre d'unitats realment subministrades segons especificacions de Projecte.

| Codi | Ut | Descripció | Rendiment | Preu | Import |
|---|---|---|---|---|---|
| mt53spc100R | U | Panell complementari de trànsit d'acer galvanitzat, de 85x30 cm, amb retroreflectància nivell 2 (H.I.), inclús accessoris, cargolam i elements d'ancoratge. (material) | 1.000 | 65.14 | 65.14 |
| mq07cce010a | h | Camió amb cistell elevador de braç articulat de 16 m d'altura màxima de treball i 260 kg de càrrega màxima. (maquinària) | 0.187 | 21.68 | 4.05 |
| mo041 | h | Oficial 1ª construcció d'obra civil. (mà d'obra) | 0.132 | 28.42 | 3.75 |
| mo087 | h | Ajudant construcció d'obra civil. (mà d'obra) | 0.132 | 25.28 | 3.34 |
| % | % | Costos directes complementaris | 2 % | 76.28 | 1.53 |
|  |  | Costos directes |  |  | 77.81 |
