# Plataforma per a protecció de pas de vehicles sobre rases

- Propietat de l'arxiu: CYPE INGENIEROS, S.A.
- Format: FIEBDC-3/2002
- Divisa: EUR
- Costos indirectes: 3.00 %
- IVA: 21.00 %

## Y Seguretat i salut

### YC Sistemes de protecció col·lectiva

#### YCB Delimitació i protecció de vores d'excavació

**YCB050** m² Plataforma per a protecció de pas de vehicles sobre rases.
Protecció de pas de vehicles sobre rases obertes en calçada, mitjançant plataforma de xapa d'acer de 10 mm de gruix, amortitzable en 150 usos, recolzada sobre manta antiroca com a material amortidor. Inclús ciment ràpid per evitar la vibració de la xapa al pas dels vehicles.
Criteri d'amidament de projecte: Superfície mesurada segons Estudi o Estudi Bàsic de Seguretat i Salut.
Criteri de mesura d'obra: S'amidarà la superfície realment muntada segons especificacions d'Estudi o Estudi Bàsic de Seguretat i Salut.

| Codi | Ut | Descripció | Rendiment | Preu | Import |
|---|---|---|---|---|---|
| mt50spm050a | m² | Xapa d'acer de 10 mm d'espessor, per a protecció de rases, pous o buits horitzontals. (material) | 0.007 | 69.15 | 0.48 |
| mt50spm055a | m² | Manta antiroca, de fibres sintètiques, de 6 mm d'espessor, pes 900 g/m². (material) | 0.170 | 4.12 | 0.70 |
| mt09pce030 | kg | Ciment ràpid CNR4 segons UNE 80309, en sacs. (material) | 0.840 | 0.18 | 0.15 |
| mq04cag010a | h | Camió amb grua de fins a 6 t. (maquinària) | 0.011 | 56.47 | 0.62 |
| mo120 | h | Peó Seguretat i Salut. (mà d'obra) | 0.132 | 23.81 | 3.14 |
| % | % | Costos directes complementaris | 2 % | 5.09 | 0.10 |
|  |  | Costos directes |  |  | 5.19 |
