# Topall per a protecció de camions durant la descàrrega en vores d'excavació

- Propietat de l'arxiu: CYPE INGENIEROS, S.A.
- Format: FIEBDC-3/2002
- Divisa: EUR
- Costos indirectes: 3.00 %
- IVA: 21.00 %

## Y Seguretat i salut

### YC Sistemes de protecció col·lectiva

#### YCB Delimitació i protecció de vores d'excavació

**YCB060** m Topall per a protecció de camions durant la descàrrega en vores d'excavació.
Protecció enfront de la caiguda de camions en vores d'excavació, durant els treballs de descàrrega directa de formigó o materials de reblert, formada per topall compost per 2 taulons de fusta de pi de 25x7,5 cm, amortitzables en 4 usos i perfils d'acer UNE-EN 10025 S275JR, laminat en calent, de la sèrie IPN 200, galvanitzat en calent, de 1 m de longitud, clavats en el terreny cada 2,0 m, amortitzables en 150 usos. Inclús elements d'acer per a acoblament dels taulons.
Criteri d'amidament de projecte: Longitud mesurada segons Estudi o Estudi Bàsic de Seguretat i Salut.
Criteri de mesura d'obra: S'amidarà la longitud realment muntada segons especificacions d'Estudi o Estudi Bàsic de Seguretat i Salut.

| Codi | Ut | Descripció | Rendiment | Preu | Import |
|---|---|---|---|---|---|
| mt50spa050o | m³ | Tauló de fusta de pi, dimensions 25x7,5 cm. (material) | 0.009 | 448.71 | 4.04 |
| mt07emr511a | kg | Ferraments d'acer galvanitzat tipus DX51D+Z275N i cargols rosca-xapa d'acer zincat, per a encaix d'estructures de fusta, per a classes de servei 1 i 2 segons UNE-EN 1995-1-1. (material) | 0.500 | 11.65 | 5.83 |
| mt07ala110gb | m | Perfil d'acer UNE-EN 10025 S275JR, sèrie IPN 200, laminat en calent, amb recobriment galvanitzat, per aplicacions estructurals. Treballat i muntat en taller, per a col·locar en obra. (material) | 0.005 | 91.03 | 0.46 |
| mt27pfi010 | l | Emprimació d'assecat ràpid, formulada amb resines alquídiques modificades i fosfat de zinc. (material) | 0.002 | 4.90 | 0.01 |
| mo119 | h | Oficial 1ª Seguretat i Salut. (mà d'obra) | 0.132 | 28.42 | 3.75 |
| mo120 | h | Peó Seguretat i Salut. (mà d'obra) | 0.132 | 23.81 | 3.14 |
| % | % | Costos directes complementaris | 2 % | 17.23 | 0.34 |
|  |  | Costos directes |  |  | 17.57 |
