# Empostissat de fusta per a protecció de buit horitzontal d'ascensor

- Propietat de l'arxiu: CYPE INGENIEROS, S.A.
- Format: FIEBDC-3/2002
- Divisa: EUR
- Costos indirectes: 3.00 %
- IVA: 21.00 %

## Y Seguretat i salut

### YC Sistemes de protecció col·lectiva

#### YCH Protecció de buits horitzontals en estructures

**YCH035** U Empostissat de fusta per a protecció de buit horitzontal d'ascensor.
Protecció de buit horitzontal de forjat, per a pas d'ascensor de 2x1,9 m mitjançant taulons de fusta de pi de 25x7,5 cm, col·locats un al costat d'un altre fins a cobrir la totalitat del buit, units a un roll de fusta de 10 a 12 cm de diàmetre mitjançant clavaó, quedant el conjunt amb la suficient resistència per suportar els esforços als quals se'l sotmetrà i subjecte al forjat amb claus plans d'acer de manera que s'impedeixi el seu moviment horitzontal. Amortitzable en 4 usos.
Criteri d'amidament de projecte: Nombre d'unitats previstes, segons Estudi o Estudi Bàsic de Seguretat i Salut.
Criteri de mesura d'obra: Es mesurarà el nombre d'unitats realment col·locades segons especificacions d'Estudi o Estudi Bàsic de Seguretat i Salut.

| Codi | Ut | Descripció | Rendiment | Preu | Import |
|---|---|---|---|---|---|
| mt50spv030a | m | Roll de fusta, de 10 a 12 cm de diàmetre. (material) | 0.800 | 4.62 | 3.70 |
| mt50spa050o | m³ | Tauló de fusta de pi, dimensions 25x7,5 cm. (material) | 0.078 | 448.71 | 35.00 |
| mt50sph020 | kg | Claus plans d'acer de 20x100 mm. (material) | 1.012 | 1.24 | 1.25 |
| mo119 | h | Oficial 1ª Seguretat i Salut. (mà d'obra) | 0.752 | 28.42 | 21.37 |
| mo120 | h | Peó Seguretat i Salut. (mà d'obra) | 0.752 | 23.81 | 17.91 |
| % | % | Costos directes complementaris | 2 % | 79.23 | 1.58 |
|  |  | Costos directes |  |  | 80.81 |
