# Adaptació de local com caseta provisional per a despatx d'oficina

- Propietat de l'arxiu: CYPE INGENIEROS, S.A.
- Format: FIEBDC-3/2002
- Divisa: EUR
- Costos indirectes: 3.00 %
- IVA: 21.00 %

## Y Seguretat i salut

### YP Instal·lacions provisionals d'higiene i benestar

#### YPC Casetes (lloguer/construcció/adaptació de locals)

**YPC214** m² Adaptació de local com caseta provisional per a despatx d'oficina.
Execució i demolició posterior de les obres d'adaptació de local existent com caseta provisional per a despatx d'oficina amb bany auxiliar (lavabo i vàter) en obra, composta per: aïllament tèrmic, distribució interior, instal·lacions de telecomunicacions, fontaneria, sanejament i electricitat, revestiment de terratzo en sòls, alicatat en la zona de bany i lliscat i pintura a la resta de parets, aparells sanitaris, fals sostre de plaques de escaiola, portes de fusta pintades i finestres d'alumini, amb lluna i reixes.
Criteri de valoració econòmica: El preu inclou les ajudes de paleta.
Inclou: Col·locació de l'aïllament tèrmic. Execució de la distribució interior. Revestiment de sòls i parets. Col·locació del fals sostre de plaques. Col·locació de la fusteria. Connexió a les instal·lacions de la pròpia obra. Desconnexió de les instal·lacions. Demolició del conjunt. Fragmentació dels enderrocs en peces manejables. Retirada i arreplegat de enderrocs. Neteja de les restes de l'obra. Càrrega manual d'enderrocs sobre camió o contenidor.
Criteri d'amidament de projecte: Superfície mesurada segons Estudi o Estudi Bàsic de Seguretat i Salut.
Criteri de mesura d'obra: Es mesurarà la superfície realment executada segons especificacions d'Estudi o Estudi Bàsic de Seguretat i Salut.

| Codi | Ut | Descripció | Rendiment | Preu | Import |
|---|---|---|---|---|---|
| mt50cat010f | m² | Adaptació de local existent com caseta provisional d'obra per despatx d'oficina amb bany petit, composta per: aïllament tèrmic; distribució interior amb maó ceràmic buit doble; instal·lacions de fontaneria, sanejament, telecomunicacions i electricitat i força amb presa exterior a 230 V; revestiment de terratzo en terres; alicatat en la zona de bany i lliscat de guix i pintura a la resta de parets; aparells sanitaris (vàter i lavabo); fals sostre de plaques d'escaiola; portes de fusta enrasades i pintades i finestres corredisses d'alumini natural, amb lluna de 6 mm i reixes. (material) | 1.000 | 256.42 | 256.42 |
| % | % | Costos directes complementaris | 2 % | 256.42 | 5.13 |
|  |  | Costos directes |  |  | 261.55 |
