# Protecció de fanal

- Propietat de l'arxiu: CYPE Ingenieros S.A.
- Format: FIEBDC-3/2016
- Programa: Generador de preus de la construcció. CYPE Ingenieros, S.A.
- Data: 17/06/2024
- Divisa: EUR
- Costos indirectes: 3 %
- IVA: 21 %

## 0 Actuacions prèvies

### 0C Proteccions provisionals

#### 0CP Enllumenat públic

**0CP010** U Protecció de fanal.
Protecció de fanal existent mitjançant tanques de vianants de ferro, de 1,10x2,50 m, color groc, amb barrots verticals muntats sobre bastidor de tub, amb dos peus metàl·lics, amortitzables en 20 usos, per impedir el copejament per part de la maquinària durant els treballs en les proximitats. Inclús manteniment en condicions segures durant tot el període de temps que es requereixi i desmuntatge.
Inclou: Muntatge. Desmuntatge posterior. Transport fins al lloc de magatzematge o retirada a contenidor.
Criteri d'amidament de projecte: Nombre d'unitats previstes, segons documentació gràfica de Projecte.
Criteri de mesura d'obra: Es mesurarà el nombre d'unitats realment executades segons especificacions de Projecte.

| Codi | Ut | Descripció | Rendiment | Preu | Import |
|---|---|---|---|---|---|
| mt50vbe010dbk | U | Tanca de vianants de ferro, de 1,10x2,50 m, color groc, amb barrots verticals muntats sobre bastidor de tub, amb dos peus metàl·lics, inclús placa per a publicitat. (material) | 0.15 | 51.49 | 7.724 |
| mo113 | h | Peó ordinari construcció. (mà d'obra) | 0.132 | 23.81 | 3.143 |
| % | % | Costos directes complementaris | 2 % | 10.867 | 0.217 |
|  |  | Costos directes |  |  | 11.084 |

Residus:
- col·locació: mt50vbe010dbk; factor de residu 1

## Recursos

**mt50vbe010dbk** U Tanca de vianants de ferro
Dades tècniques: Cost energètic 137.620 MJ; Emissió de CO2 7.140 kg; Codi LER 17 04 05; Massa de l'element 14 kg; Volum 0.006667 m3
