# Terraplenament

- Propietat de l'arxiu: CYPE Ingenieros S.A.
- Format: FIEBDC-3/2016
- Programa: Generador de preus de la construcció. CYPE Ingenieros, S.A.
- Data: 07/06/2025
- Divisa: EUR
- Costos indirectes: 3 %
- IVA: 21 %

## A Condicionament del terreny

### AC Moviment de terres en obra civil

#### ACC Esplanacions

**ACC020** m³ Terraplenament.
Terraplenament per a nucli de terraplè, mitjançant l'estesa en tongades d'espessor no superior a 30 cm de material seleccionat, que compleix els requisits exposats en l'art. 330.3.3.1 del PG-3 i posterior compactació amb mitjans mecànics fins a assolir una densitat seca no inferior al 95% de la màxima obtinguda en l'assaig Proctor Modificat, realitzat segons UNE 103501, i això quantes vegades sigui necessari, fins aconseguir la cota de subrasant.
Criteri de valoració econòmica: El preu no inclou la realització de l'assaig Proctor Modificat.
Inclou: Replanteig general i fixació dels punts i nivells de referència. Traçat dels cantells de la base del terraplenament. Preparació de la superfície de recolzament. Càrrega, transport i estès per tongades d'espessor uniforme. Humectació o dessecació de cada tongada. Compactació per tongades.
Criteri d'amidament de projecte: Volum mesurat sobre els perfils dels plànols topogràfics de Projecte, que defineixen el moviment de terres a realitzar en obra.
Criteri de mesura d'obra: S'amidarà el volum de reblert sobre els perfils transversals del terreny realment executats, compactats i acabats segons especificacions de Projecte, sempre que els seients mitjos del fonament a causa de la seva compressibilitat siguin inferiors al dos per cent de l'altura mitja del farcit tipus terraplè. En cas contrari, podrà abonar-se l'excés de volum de reblert, sempre que aquest seient del fonament hagi estat comprovat mitjançant la instrumentació adequada, la instal·lació de la qual i el cost correrà a càrrec del Contractista. No seran d'abonament els reblerts que fossin necessaris per a restituir l'esplanació a les cotes projectades a causa de un excés d'excavació o qualsevol altre cas d'execució incorrecta imputable al Contractista, ni l'escreix no previst en aquest Projecte, estant el Contractista obligat a corregir al seu càrrec aquests defectes sense dret a percepció addicional alguna.

| Codi | Ut | Descripció | Rendiment | Preu | Import |
|---|---|---|---|---|---|
| mt01art030a | m³ | Material seleccionat d'aportació, per a formació de terraplens, segons l'art. 330.3.3.1 del PG-3. (material) | 1.15 | 9.89 | 11.374 |
| mq01pan010a | h | Pala carregadora sobre pneumàtics de 120 kW/1,9 m³. (maquinària) | 0.033 | 45.95 | 1.516 |
| mq04cab010b | h | Camió basculant de 10 t de càrrega, de 147 kW. (maquinària) | 0.05 | 37.65 | 1.883 |
| mq01doz010a | h | Bulldozer sobre cadenes D-6 de 103 kW. (maquinària) | 0.088 | 76.46 | 6.728 |
| mq02cia020j | h | Camió cisterna, de 8 m³ de capacitat. (maquinària) | 0.022 | 121.25 | 2.668 |
| mq02rov010i | h | Compactador monocilíndric vibrant autopropulsat, de 129 kW, de 16,2 t, amplada de treball 213,4 cm. (maquinària) | 0.041 | 71.16 | 2.918 |
| mq01mot010a | h | Motoanivelladora de 141 kW. (maquinària) | 0.019 | 77.41 | 1.471 |
| mo087 | h | Ajudant construcció d'obra civil. (mà d'obra) | 0.092 | 26.39 | 2.428 |
| % | % | Costos directes complementaris | 2 % | 30.986 | 0.620 |
|  |  | Costos directes |  |  | 31.606 |

Residus:
- col·locació: mt01art030a Material seleccionat d'aportació, per a formació de terraplens, segons l'art. 330.3.3.1 del PG-3; factor de residu 0.003

## Recursos

**mt01art030a** m³ Material seleccionat d'aportació, per a formació de terraplens, segons l'art. 330.3.3.1 del PG-3
Dades tècniques: Cost energètic 574.000 MJ; Emissió de CO2 41.000 kg; Codi LER 17 05 04; Massa de l'element 2050 kg; Volum 1.28125 m3
